# Remate para tecto falso contínuo de placas de escaiola

- Propriedade do ficheiro: CYPE INGENIEROS, S.A.
- Formato: FIEBDC-3/2002
- Âmbito geográfico: Moçambique
- Moeda: MZN
- Custos indirectos: 3.00 %
- IVA: 17.00 %

## R Revestimentos

### RT Tectos falsos em interiores

#### RTA Contínuos, de placas de escaiola

**RTA020** m Remate para tecto falso contínuo de placas de escaiola.
Formação de remate vertical em mudança de nível de tecto falso contínuo, através de placas de escaiola com nervuras e acabamento liso assentes com pasta de escaiola, para fechar um espaço de 20 cm de altura.
Inclui: Marcação do traçado do remate nos paramentos. Disposição e corte das peças. Humidificação da base de fixação. Aplicação da massa de colagem. Colocação e enchimento das juntas das peças. Correcção de falhas de encontros entre peças, esquinas e cantos.
Critério de medição de projecto: Comprimento medido segundo documentação gráfica de Projecto.
Critério de medição de obra: Medir-se-á o comprimento realmente executado segundo especificações de Projecto.

| Código | Un | Descrição | Rendimento | Preço | Importância |
|---|---|---|---|---|---|
| mt09pes010 | m³ | Pasta de escaiola, segundo EN 13279-1. (material) | 0.004 | 7907.90 | 31.63 |
| mt12fpe010b | m² | Placa de escaiola com nervuras, de 100x60 cm e de 8 mm de espessura (20 mm de espessura total, incluindo as nervuras), com canto recto e acabamento liso, sem revestir, para tectos falsos. (material) | 0.220 | 295.51 | 65.01 |
| mo035 | h | Oficial de 1ª escaiolador. (mão de obra) | 0.451 | 132.85 | 59.92 |
| mo117 | h | Operário escaiolador. (mão de obra) | 0.451 | 95.68 | 43.15 |
| % | % | Custos directos complementares | 2 % | 199.71 | 3.99 |
|  |  | Custos directos |  |  | 203.70 |
