# Viga falsa contínua de placas de escaiola

- Propriedade do ficheiro: CYPE INGENIEROS, S.A.
- Formato: FIEBDC-3/2002
- Âmbito geográfico: Moçambique
- Moeda: MZN
- Custos indirectos: 3.00 %
- IVA: 17.00 %

## R Revestimentos

### RT Tectos falsos em interiores

#### RTA Contínuos, de placas de escaiola

**RTA021** m Viga falsa contínua de placas de escaiola.
Formação de viga falsa contínua de 20x20 cm de secção, com duas faces de placas de escaiola com nervuras e acabamento liso, fixadas através de estopada pendente. Incluindo arame de atar de aço galvanizado para fixações.
Inclui: Marcação do traçado nos paramentos. Disposição e corte das peças. Humidificação da base de fixação. Aplicação da massa de colagem. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.420 | 299.97 | 125.99 |
| mt12fac010 | kg | Fibras vegetais em rolos. (material) | 0.088 | 130.22 | 11.46 |
| mt09pes010 | m³ | Pasta de escaiola, segundo EN 13279-1. (material) | 0.002 | 7940.17 | 15.88 |
| mo035 | h | Oficial de 1ª escaiolador. (mão de obra) | 0.426 | 134.36 | 57.24 |
| mo117 | h | Operário escaiolador. (mão de obra) | 0.426 | 96.77 | 41.22 |
| % | % | Custos directos complementares | 2 % | 251.79 | 5.04 |
|  |  | Custos directos |  |  | 256.83 |
