# Encontro de tecto falso contínuo de placas de escaiola com paramento vertical

- Propriedade do ficheiro: CYPE INGENIEROS, S.A.
- Formato: FIEBDC-3/2002
- Âmbito geográfico: Moçambique
- Moeda: MZN
- Custos indirectos: 3.00 %
- IVA: 17.00 %

## R Revestimentos

### RT Tectos falsos em interiores

#### RTA Contínuos, de placas de escaiola

**RTA022** m Encontro de tecto falso contínuo de placas de escaiola com paramento vertical.
Formação de encontro entre o tecto falso contínuo de placas de escaiola e o paramento vertical, através da fixação ao paramento de moldura pré-fabricada de escaiola de 4x4 cm, para apoio perimetral das placas; deixando uma separação mínima de 5 mm entre as placas e o paramento. Incluindo cola para escaiola para a fixação das peças.
Inclui: Marcação do traçado no paramento. Disposição e corte das peças. Humidificação da base de fixação. Espalhamento da cola. Colocação e enchimento das juntas das peças. Correcção de falhas de encontros entre peças, esquinas e cantos.
Critério de medição de projecto: Comprimento medido segundo documentação gráfica de Projecto.
Critério de medição de obra: Medir-se-á o comprimento realmente executado segundo especificações de Projecto.

| Código | Un | Descrição | Rendimento | Preço | Importância |
|---|---|---|---|---|---|
| mt09eyc030 | kg | Cola para escaiola. (material) | 0.150 | 15.94 | 2.39 |
| mt12fre010ad | m | Moldura de escaiola, de 4x4 cm, para solução perimetral de tecto falso. (material) | 1.100 | 141.00 | 155.10 |
| mo035 | h | Oficial de 1ª escaiolador. (mão de obra) | 0.155 | 132.85 | 20.59 |
| mo117 | h | Operário escaiolador. (mão de obra) | 0.155 | 95.68 | 14.83 |
| % | % | Custos directos complementares | 2 % | 192.91 | 3.86 |
|  |  | Custos directos |  |  | 196.77 |
