# Alçapão para tecto falso contínuo de placas de gesso laminado. Sistema "PLACO"

- Propriedade do ficheiro: CYPE INGENIEROS, S.A.
- Formato: FIEBDC-3/2002
- Âmbito geográfico: Moçambique
- Moeda: MZN
- Custos indirectos: 3.00 %
- IVA: 17.00 %

## R Revestimentos

### RT Tectos falsos em interiores

#### RTC Contínuos, de placas de gesso laminado

**RTC019** Ud Alçapão para tecto falso contínuo de placas de gesso laminado. Sistema "PLACO".
Alçapão, Alutramp "PLACO", de 400x400 mm, formado por aro de alumínio e porta de placa de gesso laminado com baixa absorção superficial de água, Placomarine PPM 13, para tecto falso contínuo de placas de gesso laminado. Inclusive acessórios de montagem.
Inclui: Marcação e corte da placa de gesso laminado. Colocação do aro. Colocação e aparafusamento da porta. Resolução de encontros e pontos singulares.
Critério de medição de projecto: Número de unidades previstas, segundo documentação gráfica de Projecto.
Critério de medição de obra: Medir-se-á o número de unidades realmente colocadas segundo especificações de Projecto.

| Código | Un | Descrição | Rendimento | Preço | Importância |
|---|---|---|---|---|---|
| mt12plk070a | Ud | Alçapão, Alutramp "PLACO", de 400x400 mm, formado por aro de alumínio e porta de placa de gesso laminado com baixa absorção superficial de água, Placomarine PPM 13. (material) | 1.000 | 2571.68 | 2571.68 |
| op00fre010 |  | Fresadora. | 0.100 | 0.00 | 0.00 |
| op00ato010 |  | Aparafusadora. | 0.050 | 0.00 | 0.00 |
| mo015 | h | Oficial de 1ª montador de tectos falsos. (mão de obra) | 0.516 | 136.52 | 70.44 |
| mo082 | h | Ajudante de montador de tectos falsos. (mão de obra) | 0.258 | 99.31 | 25.62 |
| % | % | Custos directos complementares | 2 % | 2667.74 | 53.35 |
|  |  | Custos directos |  |  | 2721.09 |
