# Alisamento e nivelamento de paramentos interiores revestidos com tinta com textura picada o em gota

- Propriedade do ficheiro: CYPE INGENIEROS, S.A.
- Formato: FIEBDC-3/2002
- Âmbito geográfico: Moçambique
- Moeda: MZN
- Custos indirectos: 3.00 %
- IVA: 17.00 %

## R Revestimentos

### RY Preparações, protecções, reparações e reforços de revestimentos

#### RYP Preparações

**RYP040** m² Alisamento e nivelamento de paramentos interiores revestidos com tinta com textura picada o em gota.
Alisamento e nivelamento de paramentos interiores revestidos com tinta com textura picada ou em gota, através de massa de reparação em pó, cor branca, aplicada com palustra ou espátula em sucessivas camadas, até alcançar uma espessura total de 5 mm, com preparação prévia do suporte através de lixagem, para obter uma maior aderência.
Inclui: Protecção dos elementos da envolvente que possam ser afectados durante os trabalhos. Preparação da superfície suporte. Preparação da mistura. Aplicação das sucessivas camadas.
Critério de medição de projecto: Superfície medida segundo documentação gráfica de Projecto.
Critério de medição de obra: Medir-se-á a superfície realmente executada segundo especificações de Projecto.

| Código | Un | Descrição | Rendimento | Preço | Importância |
|---|---|---|---|---|---|
| mt27pfj023a | kg | Massa de reparação em pó de interior de 1,78 g/cm³ de densidade, cor branca, para aplicar com espátula ou palustra. (material) | 5.000 | 339.63 | 1698.15 |
| mo038 | h | Oficial de 1ª pintor. (mão de obra) | 0.142 | 134.36 | 19.08 |
| % | % | Custos directos complementares | 2 % | 1717.23 | 34.34 |
|  |  | Custos directos |  |  | 1751.57 |
