# Reabilitação de revestimento exterior de fachada de chapa metálica

- Propriedade do ficheiro: CYPE INGENIEROS, S.A.
- Formato: FIEBDC-3/2002
- Âmbito geográfico: Moçambique
- Moeda: MZN
- Custos indirectos: 3.00 %
- IVA: 17.00 %

## R Revestimentos

### RY Preparações, protecções, reparações e reforços de revestimentos

#### RYY Reparações

**RYY070** m² Reabilitação de revestimento exterior de fachada de chapa metálica.
Reabilitação de revestimento exterior de fachada de chapa metálica, através da aplicação de duas demão de revestimento elástico anticorrosivo à base de copolímeros acrílicos em dispersão aquosa, cor branco, acabamento mate, textura lisa, (rendimento: 0,25 l/m² cada demão). Inclusive detergente alcalino, para eliminar os restos de sujidade.
Inclui: Preparação e limpeza do suporte. Aplicação de duas demãos de acabamento.
Critério de medição de projecto: Superfície resultante do desenvolvimento das chapas metálicas que compõem o revestimento exterior de fachada, segundo documentação gráfica de Projecto.
Critério de medição de obra: Medir-se-á a superfície realmente executada segundo especificações de Projecto, resultante do desenvolvimento das chapas metálicas que compõem o revestimento exterior de fachada.

| Código | Un | Descrição | Rendimento | Preço | Importância |
|---|---|---|---|---|---|
| mt27tth030a | l | Detergente alcalino, incolor. (material) | 0.250 | 909.05 | 227.26 |
| mt27pir090a | l | Revestimento elástico anticorrosivo, cor branco, acabamento mate, textura lisa, à base de copolímeros acrílicos em dispersão aquosa, dióxido de titânio, pigmentos extendedores seleccionados e pigmentos anticorrosivos, isenta de chumbo e de cromatos, anti-caruncho e anti-verdete, auto-limpável e com resistência aos raios UV, para aplicar com pistola. (material) | 0.500 | 1356.65 | 678.33 |
| mq08lch020c | h | Equipamento de jacto de água à pressão, com adaptador para lança de água. (equipamento) | 0.227 | 216.58 | 49.16 |
| mq07ple010bg | Ud | Aluguer diário de cesta elevatória de braço articulado, motor diesel, de 16 m de altura máxima de trabalho, incluindo manutenção e seguro de responsabilidade civil. (equipamento) | 0.010 | 4614.45 | 46.14 |
| op00dec010 |  | Soprador. | 1.000 | 0.00 | 0.00 |
| op00tal020 |  | Berbequim com misturador. | 1.000 | 0.00 | 0.00 |
| mo038 | h | Oficial de 1ª pintor. (mão de obra) | 0.758 | 134.36 | 101.84 |
| mo076 | h | Ajudante de pintor. (mão de obra) | 0.758 | 100.44 | 76.13 |
| % | % | Custos directos complementares | 2 % | 1178.86 | 23.58 |
|  |  | Custos directos |  |  | 1202.44 |
