# Conjunto de aparelhos sanitários, "ROCA"

- Propriedade do ficheiro: CYPE INGENIEROS, S.A.
- Formato: FIEBDC-3/2002
- Âmbito geográfico: Moçambique
- Moeda: MZN
- Custos indirectos: 3.00 %
- IVA: 17.00 %

## S Equipamentos fixos e sinalização

### SA Aparelhos sanitários

#### SAC Conjuntos

**SAC010** Ud Conjunto de aparelhos sanitários, "ROCA".
Conjunto de aparelhos sanitários em casa de banho formado por: lavatório mural, de porcelana sanitária, modelo Veranda "ROCA", cor Blanco, de 1000x520 mm, com jogo de fixação; taça de sanita de tanque baixo, de porcelana sanitária, modelo Veranda "ROCA", cor Blanco, de 390x695x800 mm, com curva de evacuação e jogo de fixação, com cisterna de sanita, de dupla descarga, de 420x200x480 mm, assento e tampa de sanita, de queda amortecida; bidé, de porcelana sanitária, modelo Veranda "ROCA", cor Blanco, de 390x640x385 mm, com sifão curvo de 1 1/4" e jogo de fixação, com aro lacado de bidé. Inclusive elementos de drenagem, válvulas de regulação, ligações de alimentação flexíveis e vedação com silicone.
Inclui: Marcação. Colocação e fixação dos aparelhos. Montagem do elemento de drenagem. Ligação à rede de drenagem. Montagem da torneira. Ligação às redes de água fria e quente. Verificação do seu correcto funcionamento. Vedação de juntas.
Critério de medição de projecto: Número de unidades previstas, segundo documentação gráfica de Projecto.
Critério de medição de obra: Medir-se-á o número de unidades realmente colocadas segundo especificações de Projecto.

| Código | Un | Descrição | Rendimento | Preço | Importância |
|---|---|---|---|---|---|
| mt30snr010fb | Ud | Lavatório mural, de porcelana sanitária, modelo Veranda "ROCA", cor Blanco, de 1000x520 mm, com jogo de fixação. (material) | 1.000 | 41504.26 | 41504.26 |
| mt30snr020a | Ud | Taça de sanita de tanque baixo, de porcelana sanitária, modelo Veranda "ROCA", cor Blanco, de 390x695x800 mm, com curva de evacuação e jogo de fixação, segundo NP EN 997. (material) | 1.000 | 53875.71 | 53875.71 |
| mt30snr021a | Ud | Cisterna de sanita, de dupla descarga, de porcelana sanitária, modelo Veranda "ROCA", cor Blanco, de 420x200x480 mm, com mecanismo de descarga de 3/6 litros, tampa e mecanismo pulsador, segundo NP EN 997. (material) | 1.000 | 43765.71 | 43765.71 |
| mt30snr022a | Ud | Assento e tampa de sanita, de queda amortecida, modelo Veranda "ROCA", cor Blanco. (material) | 1.000 | 14233.83 | 14233.83 |
| mt30snr030a | Ud | Bidé, de porcelana sanitária, modelo Veranda "ROCA", cor Blanco, de 390x640x385 mm, com sifão curvo de 1 1/4" e jogo de fixação. (material) | 1.000 | 43765.71 | 43765.71 |
| mt30snr031a | Ud | Aro lacado de bidé, modelo Veranda "ROCA", cor Blanco. (material) | 1.000 | 3924.28 | 3924.28 |
| mt36www005b | Ud | Acoplamento à parede incorporado com plafon, de PVC, série B, cor branca, para escoamento de águas residuais (a baixa e alta temperatura) no interior dos edifícios, ligação mista de 1 1/4"x40 mm de diâmetro, segundo NP EN 1329-1, com válvula de drenagem. (material) | 2.000 | 1040.58 | 2081.16 |
| mt38tew010a | Ud | Tubo de ligação flexível de 20 cm e 1/2" de diâmetro. (material) | 1.000 | 760.15 | 760.15 |
| mt30www005 | Ud | Cartucho de 300 ml de silicone ácida monocomponente, fungicida, para vedação de juntas em ambientes húmidos. (material) | 0.036 | 712.64 | 25.66 |
| op00tal010 |  | Berbequim. | 1.000 | 0.00 | 0.00 |
| op00ato010 |  | Aparafusadora. | 1.000 | 0.00 | 0.00 |
| mo008 | h | Oficial de 1ª canalizador. (mão de obra) | 2.726 | 136.52 | 372.15 |
| mo107 | h | Ajudante de canalizador. (mão de obra) | 1.817 | 99.12 | 180.10 |
| % | % | Custos directos complementares | 2 % | 204488.72 | 4089.77 |
|  |  | Custos directos |  |  | 208578.49 |
