# Base de chuveiro de porcelana sanitária

- Propriedade do ficheiro: CYPE INGENIEROS, S.A.
- Formato: FIEBDC-3/2002
- Âmbito geográfico: Moçambique
- Moeda: MZN
- Custos indirectos: 3.00 %
- IVA: 17.00 %

## S Equipamentos fixos e sinalização

### SA Aparelhos sanitários

#### SAD Bases de chuveiro

**SAD015** Ud Base de chuveiro de porcelana sanitária.
Base de chuveiro de porcelana sanitária, gama média, cor branco, 80x80x8 cm. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pps020b | Ud | Base de chuveiro de porcelana sanitária, gama média, cor branco, de 80x80x8 cm. (material) | 1.000 | 11471.27 | 11471.27 |
| mt30dpd010c | Ud | Escoamento para base de chuveiro com orifício de 90 mm. (material) | 1.000 | 6472.60 | 6472.60 |
| mt30www005 | Ud | Cartucho de 300 ml de silicone ácida monocomponente, fungicida, para vedação de juntas em ambientes húmidos. (material) | 0.036 | 712.64 | 25.66 |
| mo008 | h | Oficial de 1ª canalizador. (mão de obra) | 1.388 | 136.52 | 189.49 |
| % | % | Custos directos complementares | 2 % | 18159.02 | 363.18 |
|  |  | Custos directos |  |  | 18522.20 |
