# Base de chuveiro de porcelana sanitária

- Propriedade do ficheiro: CYPE INGENIEROS, S.A.
- Formato: FIEBDC-3/2002
- Âmbito geográfico: Moçambique
- Moeda: MZN
- Custos indirectos: 3.00 %
- IVA: 17.00 %

## S Equipamentos fixos e sinalização

### SA Aparelhos sanitários

#### SAD Bases de chuveiro

**SAD015** Ud Base de chuveiro de porcelana sanitária.
Base de chuveiro de porcelana sanitária, gama média, cor, 80x80x8 cm, e sifão. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pps020f | Ud | Base de chuveiro de porcelana sanitária, gama média, cor, de 80x80x8 cm. (material) | 1.000 | 14968.14 | 14968.14 |
| mt30dpd010c | Ud | Escoamento para base de chuveiro com orifício de 90 mm. (material) | 1.000 | 6472.60 | 6472.60 |
| mt30dpd020 | Ud | Sifão para base de chuveiro, com grelha de aço. (material) | 1.000 | 646.13 | 646.13 |
| mt30www005 | Ud | Cartucho de 300 ml de silicone ácida monocomponente, fungicida, para vedação de juntas em ambientes húmidos. (material) | 0.036 | 712.64 | 25.66 |
| mo008 | h | Oficial de 1ª canalizador. (mão de obra) | 1.388 | 136.52 | 189.49 |
| % | % | Custos directos complementares | 2 % | 22302.02 | 446.04 |
|  |  | Custos directos |  |  | 22748.06 |
