# Bidé de porcelana sanitária

- Propriedade do ficheiro: CYPE INGENIEROS, S.A.
- Formato: FIEBDC-3/2002
- Âmbito geográfico: Moçambique
- Moeda: MZN
- Custos indirectos: 3.00 %
- IVA: 17.00 %

## S Equipamentos fixos e sinalização

### SA Aparelhos sanitários

#### SAE Bidés

**SAE005** Ud Bidé de porcelana sanitária.
Bidé de porcelana sanitária, gama alta, cor branco, com tampa lacada e dobradiças de aço inoxidável, e elemento de drenagem, cor branca, com sifão garrafa. Inclusive elementos de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30bps010n | Ud | Bidé de porcelana sanitária, gama alta, cor branco, com tampa lacada e dobradiças de aço inoxidável, com jogo de fixação. (material) | 1.000 | 28323.33 | 28323.33 |
| mt30sif010a | Ud | Sifão garrafa extensível, para bidé, cor branca, com válvula de drenagem. (material) | 1.000 | 851.63 | 851.63 |
| mt30www005 | Ud | Cartucho de 300 ml de silicone ácida monocomponente, fungicida, para vedação de juntas em ambientes húmidos. (material) | 0.012 | 712.64 | 8.55 |
| op00ato010 |  | Aparafusadora. | 1.000 | 0.00 | 0.00 |
| op00mar010 |  | Martelo. | 1.000 | 0.00 | 0.00 |
| op00tal010 |  | Berbequim. | 1.000 | 0.00 | 0.00 |
| mo008 | h | Oficial de 1ª canalizador. (mão de obra) | 1.262 | 136.52 | 172.29 |
| % | % | Custos directos complementares | 2 % | 29355.80 | 587.12 |
|  |  | Custos directos |  |  | 29942.92 |
