# Cisterna encastrada para sanita suspensa

- Propriedade do ficheiro: CYPE INGENIEROS, S.A.
- Formato: FIEBDC-3/2002
- Âmbito geográfico: Moçambique
- Moeda: MZN
- Custos indirectos: 3.00 %
- IVA: 17.00 %

## S Equipamentos fixos e sinalização

### SA Aparelhos sanitários

#### SAI Sanitas

**SAI120** Ud Cisterna encastrada para sanita suspensa.
Cisterna com estrutura para encastrar em parede de alvenaria ou em parede de placas e botão mecânico de duplo accionamento. Instalação encastrada em parede de alvenaria ou em parede de placas.
Inclui: Marcação. Colocação e fixação da cisterna. Ligação à rede de drenagem. Ligação à rede de água fria. Montagem de acessórios e complementos. Verificação do seu correcto funcionamento.
Critério de medição de projecto: Número de unidades previstas, segundo documentação gráfica de Projecto.
Critério de medição de obra: Medir-se-á o número de unidades realmente colocadas segundo especificações de Projecto.

| Código | Un | Descrição | Rendimento | Preço | Importância |
|---|---|---|---|---|---|
| mt30ips025a | Ud | Cisterna com estrutura para encastrar em parede de alvenaria ou em parede de placas, com ancoragens, válvula de seccionamento de 1/2" pré-montada, mecanismo de descarga de 3/6 litros e elementos de ligação à alimentação e escoamento, para sanita suspensa. (material) | 1.000 | 32409.18 | 32409.18 |
| mt30ips030a | Ud | Botão mecânico de duplo accionamento, com embelezador, para cisterna encastrada. (material) | 1.000 | 3086.59 | 3086.59 |
| op00tal010 |  | Berbequim. | 1.000 | 0.00 | 0.00 |
| op00ato010 |  | Aparafusadora. | 1.000 | 0.00 | 0.00 |
| mo008 | h | Oficial de 1ª canalizador. (mão de obra) | 1.262 | 138.06 | 174.23 |
| % | % | Custos directos complementares | 2 % | 35670.00 | 713.40 |
|  |  | Custos directos |  |  | 36383.40 |
