# Lavatório de encastrar por baixo, de porcelana sanitária, "ROCA"

- Propriedade do ficheiro: CYPE INGENIEROS, S.A.
- Formato: FIEBDC-3/2002
- Âmbito geográfico: Moçambique
- Moeda: MZN
- Custos indirectos: 3.00 %
- IVA: 17.00 %

## S Equipamentos fixos e sinalização

### SA Aparelhos sanitários

#### SAL Lavatórios

**SAL020** Ud Lavatório de encastrar por baixo, de porcelana sanitária, "ROCA".
Lavatório de porcelana sanitária, de encastrar por baixo, modelo Berna "ROCA", cor Blanco, de 560x420 mm, equipado com torneira monocomando de prateleira para lavatório, com cartucho cerâmico e limitador de caudal a 6 l/min, acabamento cromado, modelo Thesis, e elemento de drenagem, acabamento cromado. Inclusive jogo de fixação e silicone para enchimento de juntas.
Critérios considerados na determinação do preço da unidade de obra: O preço não inclui a bancada.
Inclui: Marcação. Colocação e fixação do aparelho. Montagem do elemento de drenagem. Ligação à rede de drenagem. Montagem da torneira. Ligação às redes de água fria e quente. Verificação do seu correcto funcionamento. Vedação de juntas.
Critério de medição de projecto: Número de unidades previstas, segundo documentação gráfica de Projecto.
Critério de medição de obra: Medir-se-á o número de unidades realmente colocadas segundo especificações de Projecto.

| Código | Un | Descrição | Rendimento | Preço | Importância |
|---|---|---|---|---|---|
| mt30lpr020a | Ud | Lavatório de porcelana sanitária, de encastrar por baixo, modelo Berna "ROCA", cor Blanco, de 560x420 mm, com jogo de fixação. (material) | 1.000 | 11154.16 | 11154.16 |
| mt31gmo101a | Ud | Torneira monocomando de prateleira para lavatório, com cartucho cerâmico e limitador de caudal a 6 l/min, acabamento cromado, modelo Thesis "ROCA", com fixador de corrente e ligações de alimentação flexíveis, segundo EN 200. (material) | 1.000 | 24982.08 | 24982.08 |
| mt36www005d | Ud | Acoplamento à parede incorporado com plafon, ABS, série B, acabamento cromado, para escoamento de águas residuais (a baixa e alta temperatura) no interior dos edifícios, ligação mista de 1 1/4"x40 mm de diâmetro, segundo NP EN 1329-1, com válvula de drenagem. (material) | 1.000 | 5410.71 | 5410.71 |
| mt30lla010 | Ud | Válvula de seccionamento de 1/2", para lavatório ou bidé, acabamento cromado. (material) | 2.000 | 1959.98 | 3919.96 |
| mt30www005 | Ud | Cartucho de 300 ml de silicone ácida monocomponente, fungicida, para vedação de juntas em ambientes húmidos. (material) | 0.012 | 723.42 | 8.68 |
| mo008 | h | Oficial de 1ª canalizador. (mão de obra) | 1.640 | 144.14 | 236.39 |
| % | % | Custos directos complementares | 2 % | 45711.98 | 914.24 |
|  |  | Custos directos |  |  | 46626.22 |
