# Lava-mãos mural, de porcelana sanitária

- Propriedade do ficheiro: CYPE INGENIEROS, S.A.
- Formato: FIEBDC-3/2002
- Âmbito geográfico: Moçambique
- Moeda: MZN
- Custos indirectos: 3.00 %
- IVA: 17.00 %

## S Equipamentos fixos e sinalização

### SA Aparelhos sanitários

#### SAM Lava-mãos

**SAM035** Ud Lava-mãos mural, de porcelana sanitária.
Lava-mãos mural, de porcelana sanitária, acabamento termoesmaltado, cor branca, de 450x370x170 mm, com um orifício para as torneiraa e escoadouro, com válvula de drenagem de latão cromado e jogo de fixação de 2 peças, e elemento de drenagem com sifão garrafa compacto para a poupança de espaço em móveis de casa de banho, de polipropileno cor branca. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30seg010u | Ud | Lava-mãos mural, de porcelana sanitária, acabamento termoesmaltado, cor branca, de 450x370x170 mm, com um orifício para as torneiraa e escoadouro. (material) | 1.000 | 4460.95 | 4460.95 |
| mt30asg010e | Ud | Válvula de drenagem de latão cromado, de 60 mm de comprimento, com tampa integrada exterior com botão de accionamento. (material) | 1.000 | 4212.09 | 4212.09 |
| mt30asg050e | Ud | Jogo de fixação de 2 peças, para lava-mãos. (material) | 1.000 | 940.11 | 940.11 |
| mt30seg021e | Ud | Semi-coluna de lavatório, de porcelana sanitária, acabamento termoesmaltado, cor branca, de 275x285x325 mm, inclusive elementos de fixação. (material) | 1.000 | 4912.57 | 4912.57 |
| mt30asg060q | Ud | Sifão garrafa compacto para a poupança de espaço em móveis de casa de banho, de polipropileno cor branca, com saída de 32 mm de diâmetro exterior, para lavatório, com juntas e curva com porca de união. (material) | 1.000 | 3677.52 | 3677.52 |
| mt30www005 | Ud | Cartucho de 300 ml de silicone ácida monocomponente, fungicida, para vedação de juntas em ambientes húmidos. (material) | 0.012 | 712.64 | 8.55 |
| op00tal010 |  | Berbequim. | 1.000 | 0.00 | 0.00 |
| op00mar010 |  | Martelo. | 1.000 | 0.00 | 0.00 |
| op00ato010 |  | Aparafusadora. | 1.000 | 0.00 | 0.00 |
| mo008 | h | Oficial de 1ª canalizador. (mão de obra) | 1.514 | 136.52 | 206.69 |
| % | % | Custos directos complementares | 2 % | 18418.48 | 368.37 |
|  |  | Custos directos |  |  | 18786.85 |
