# Urinol de porcelana sanitária

- Propriedade do ficheiro: CYPE INGENIEROS, S.A.
- Formato: FIEBDC-3/2002
- Âmbito geográfico: Moçambique
- Moeda: MZN
- Custos indirectos: 3.00 %
- IVA: 17.00 %

## S Equipamentos fixos e sinalização

### SA Aparelhos sanitários

#### SAU Urinóis

**SAU001** Ud Urinol de porcelana sanitária.
Urinol de porcelana sanitária, com alimentação e escoamento à vista, gama básica, cor branca, de 250x320 mm, equipado com torneiras temporizadas, gama básica, acabamento cromado, de 82x70 mm torneiras temporizadas, gama básica, acabamento cromado, de 82x70 mm e elemento de drenagem aparente, com sifão garrafa, cor branca. Inclusive silicone para enchimento de juntas.
Inclui: Marcação. Colocação e fixação do aparelho. Montagem do elemento de drenagem. Ligação à rede de drenagem. Montagem da torneira. Ligação à rede de água fria. Verificação do seu correcto funcionamento. Vedação de juntas.
Critério de medição de projecto: Número de unidades previstas, segundo documentação gráfica de Projecto.
Critério de medição de obra: Medir-se-á o número de unidades realmente colocadas segundo especificações de Projecto.

| Código | Un | Descrição | Rendimento | Preço | Importância |
|---|---|---|---|---|---|
| mt30uag020b | Ud | Urinol de porcelana sanitária, com alimentação e escoamento à vista, gama básica, cor branca, de 250x320 mm, com jogo de fixação mural de aço. (material) | 1.000 | 7484.98 | 7484.98 |
| mt31gtg030a | Ud | Torneiras temporizadas para urinol, gama básica, acabamento cromado, de 82x70 mm, com ligação cromada. (material) | 1.000 | 10936.56 | 10936.56 |
| mt30sif010e | Ud | Sifão garrafa extensível, para urinol, cor branca, com válvula de drenagem. (material) | 1.000 | 2193.10 | 2193.10 |
| mt30www005 | Ud | Cartucho de 300 ml de silicone ácida monocomponente, fungicida, para vedação de juntas em ambientes húmidos. (material) | 0.012 | 723.42 | 8.68 |
| op00ato010 |  | Aparafusadora. | 1.000 | 0.00 | 0.00 |
| op00mar010 |  | Martelo. | 1.000 | 0.00 | 0.00 |
| op00tal010 |  | Berbequim. | 1.000 | 0.00 | 0.00 |
| mo008 | h | Oficial de 1ª canalizador. (mão de obra) | 1.640 | 138.06 | 226.42 |
| % | % | Custos directos complementares | 2 % | 20849.74 | 416.99 |
|  |  | Custos directos |  |  | 21266.73 |
