# Protector de esquinas, de espuma de poliuretano de alta densidade, para interior

- Propriedade do ficheiro: CYPE INGENIEROS, S.A.
- Formato: FIEBDC-3/2002
- Âmbito geográfico: Moçambique
- Moeda: MZN
- Custos indirectos: 3.00 %
- IVA: 17.00 %

## S Equipamentos fixos e sinalização

### SD Protecções

#### SDC Protectores de esquinas

**SDC020** Ud Protector de esquinas, de espuma de poliuretano de alta densidade, para interior.
Protector de esquinas a 90°, autocolante, de espuma de poliuretano de alta densidade, para interior, com abas de 70x70 mm, 10 mm de espessura e 1200 mm de comprimento, com recobrimento de PVC, cor a escolher.
Inclui: Limpeza e preparação da superfície. Marcação. Colocação da protecção.
Critério de medição de projecto: Número de unidades previstas, segundo documentação gráfica de Projecto.
Critério de medição de obra: Medir-se-á o número de unidades realmente colocadas segundo especificações de Projecto.

| Código | Un | Descrição | Rendimento | Preço | Importância |
|---|---|---|---|---|---|
| mt53pdi035a | Ud | Protector de esquinas a 90°, autocolante, de espuma de poliuretano de alta densidade, para interior, com abas de 70x70 mm, 10 mm de espessura e 1200 mm de comprimento, com recobrimento de PVC, cor a escolher. (material) | 1.000 | 949.41 | 949.41 |
| mo011 | h | Oficial de 1ª montador. (mão de obra) | 0.059 | 136.52 | 8.05 |
| mo080 | h | Ajudante de montador. (mão de obra) | 0.059 | 99.31 | 5.86 |
| % | % | Custos directos complementares | 2 % | 963.32 | 19.27 |
|  |  | Custos directos |  |  | 982.59 |
