# Protector de vértice, de espuma de poliuretano de alta densidade, para exterior

- Propriedade do ficheiro: CYPE INGENIEROS, S.A.
- Formato: FIEBDC-3/2002
- Âmbito geográfico: Moçambique
- Moeda: MZN
- Custos indirectos: 3.00 %
- IVA: 17.00 %

## S Equipamentos fixos e sinalização

### SD Protecções

#### SDC Protectores de esquinas

**SDC040** Ud Protector de vértice, de espuma de poliuretano de alta densidade, para exterior.
Protector de vértice, de espuma de poliuretano de alta densidade, para exterior, com abas de 150x150 mm, 20 mm de espessura e 50 mm de comprimento, com recobrimento de PVC, cor a escolher. Colocação em obra: com buchas e parafusos.
Inclui: Limpeza e preparação da superfície. Marcação. Colocação da protecção.
Critério de medição de projecto: Número de unidades previstas, segundo documentação gráfica de Projecto.
Critério de medição de obra: Medir-se-á o número de unidades realmente colocadas segundo especificações de Projecto.

| Código | Un | Descrição | Rendimento | Preço | Importância |
|---|---|---|---|---|---|
| mt53pdi037a | Ud | Protector de vértice, de espuma de poliuretano de alta densidade, para exterior, com abas de 150x150 mm, 20 mm de espessura e 50 mm de comprimento, com recobrimento de PVC, cor a escolher, repelente da água e abas com furos para aparafusar à superfície suporte. (material) | 1.000 | 1692.08 | 1692.08 |
| mt26aaa240da | Ud | Bucha de nylon com parafuso de cabeça escareada, de aço inoxidável AISI 304, de 6 mm de diâmetro e 35 mm de comprimento. (material) | 7.000 | 22.67 | 158.69 |
| op00ato010 |  | Aparafusadora. | 1.000 | 0.00 | 0.00 |
| mo011 | h | Oficial de 1ª montador. (mão de obra) | 0.059 | 136.52 | 8.05 |
| mo080 | h | Ajudante de montador. (mão de obra) | 0.059 | 99.31 | 5.86 |
| % | % | Custos directos complementares | 2 % | 1864.68 | 37.29 |
|  |  | Custos directos |  |  | 1901.97 |
