# Protector de vértice, de etil vinil acetato (EVA), para exterior

- Propriedade do ficheiro: CYPE INGENIEROS, S.A.
- Formato: FIEBDC-3/2002
- Âmbito geográfico: Moçambique
- Moeda: MZN
- Custos indirectos: 3.00 %
- IVA: 17.00 %

## S Equipamentos fixos e sinalização

### SD Protecções

#### SDC Protectores de esquinas

**SDC050** Ud Protector de vértice, de etil vinil acetato (EVA), para exterior.
Protector de vértice anti-deslizante, de etil vinil acetato (EVA), para exterior, com abas de 150x150 mm, 10 mm de espessura e 50 mm de comprimento, cor a escolher. Colocação em obra: com cola.
Inclui: Limpeza e preparação da superfície. Marcação. Aplicação da cola. Colocação da protecção.
Critério de medição de projecto: Número de unidades previstas, segundo documentação gráfica de Projecto.
Critério de medição de obra: Medir-se-á o número de unidades realmente colocadas segundo especificações de Projecto.

| Código | Un | Descrição | Rendimento | Preço | Importância |
|---|---|---|---|---|---|
| mt53pdi038a | Ud | Protector de vértice anti-deslizante, de etil vinil acetato (EVA) de 80 kg/m³ de densidade, para exterior, com abas de 150x150 mm, 10 mm de espessura e 50 mm de comprimento, cor a escolher. (material) | 1.000 | 496.80 | 496.80 |
| mt18dww010a | kg | Adesivo de contacto à base de resina acrílica em dispersão aquosa, para pavimento de borracha, linóleo, PVC, alcatifa e têxtil. (material) | 0.010 | 438.99 | 4.39 |
| mo011 | h | Oficial de 1ª montador. (mão de obra) | 0.059 | 136.52 | 8.05 |
| mo080 | h | Ajudante de montador. (mão de obra) | 0.059 | 99.31 | 5.86 |
| % | % | Custos directos complementares | 2 % | 515.10 | 10.30 |
|  |  | Custos directos |  |  | 525.40 |
