# Protector para focinho de degrau, de borracha

- Propriedade do ficheiro: CYPE INGENIEROS, S.A.
- Formato: FIEBDC-3/2002
- Âmbito geográfico: Moçambique
- Moeda: MZN
- Custos indirectos: 3.00 %
- IVA: 17.00 %

## S Equipamentos fixos e sinalização

### SD Protecções

#### SDE Protectores para escadas

**SDE010** m Protector para focinho de degrau, de borracha.
Protector para focinho de degrau, de borracha, com abas de 50x30 mm e 2 mm de espessura, cor preto. Colocação em obra: com buchas e parafusos.
Inclui: Marcação. Montagem e fixação.
Critério de medição de projecto: Comprimento medido segundo documentação gráfica de Projecto.
Critério de medição de obra: Medir-se-á o comprimento realmente executado segundo especificações de Projecto.

| Código | Un | Descrição | Rendimento | Preço | Importância |
|---|---|---|---|---|---|
| mt53pdi190a | m | Protector para focinho de degrau, de borracha, com abas de 50x30 mm e 2 mm de espessura, cor preto, Euroclasse B-s1, d0 de reacção ao fogo, segundo NP EN 13501-1. (material) | 1.000 | 1385.44 | 1385.44 |
| mt26aaa240da | Ud | Bucha de nylon com parafuso de cabeça escareada, de aço inoxidável AISI 304, de 6 mm de diâmetro e 35 mm de comprimento. (material) | 4.000 | 22.67 | 90.68 |
| op00ato010 |  | Aparafusadora. | 1.000 | 0.00 | 0.00 |
| mo080 | h | Ajudante de montador. (mão de obra) | 0.178 | 99.31 | 17.68 |
| % | % | Custos directos complementares | 2 % | 1493.80 | 29.88 |
|  |  | Custos directos |  |  | 1523.68 |
