# Banda protectora de PVC

- Propriedade do ficheiro: CYPE INGENIEROS, S.A.
- Formato: FIEBDC-3/2002
- Âmbito geográfico: Moçambique
- Moeda: MZN
- Custos indirectos: 3.00 %
- IVA: 17.00 %

## S Equipamentos fixos e sinalização

### SD Protecções

#### SDP Fitas protectoras de paramentos verticais

**SDP011** m Banda protectora de PVC.
Banda protectora de PVC, de 90 mm de largura e 3,2 mm de espessura, de cor cinzento, fixada através cola de poliuretano e parafusos ao paramento.
Inclui: Marcação dos pontos de fixação. Fixação da banda ao paramento vertical.
Critério de medição de projecto: Comprimento medido entre eixos, segundo documentação gráfica de Projecto.
Critério de medição de obra: Medir-se-á, a eixos, o comprimento realmente executado segundo especificações de Projecto.

| Código | Un | Descrição | Rendimento | Preço | Importância |
|---|---|---|---|---|---|
| mt53pdi010aa | m | Banda protectora de PVC, de 90 mm de largura e 3,2 mm de espessura, de cor cinzento, Euroclasse B-s1, d0 de reacção ao fogo, segundo NP EN 13501-1. (material) | 1.050 | 607.77 | 638.16 |
| mt47adc110a | kg | Cola especial de poliuretano bicomponente. (material) | 0.270 | 443.33 | 119.70 |
| mt12ppl016 | Ud | Parafuso auto-roscante protegido contra a oxidação. (material) | 2.000 | 3.94 | 7.88 |
| mo011 | h | Oficial de 1ª montador. (mão de obra) | 0.119 | 136.52 | 16.25 |
| mo080 | h | Ajudante de montador. (mão de obra) | 0.119 | 99.31 | 11.82 |
| % | % | Custos directos complementares | 2 % | 793.81 | 15.88 |
|  |  | Custos directos |  |  | 809.69 |
