# Banda protectora de PVC

- Propriedade do ficheiro: CYPE INGENIEROS, S.A.
- Formato: FIEBDC-3/2002
- Âmbito geográfico: Moçambique
- Moeda: MZN
- Custos indirectos: 3.00 %
- IVA: 17.00 %

## S Equipamentos fixos e sinalização

### SD Protecções

#### SDP Fitas protectoras de paramentos verticais

**SDP011** m Banda protectora de PVC.
Banda protectora de PVC, de 140 mm de largura e 9 mm de espessura, de cor amarelo, fixada através parafusos ao paramento.
Inclui: Marcação dos pontos de fixação. Fixação da banda ao paramento vertical.
Critério de medição de projecto: Comprimento medido entre eixos, segundo documentação gráfica de Projecto.
Critério de medição de obra: Medir-se-á, a eixos, o comprimento realmente executado segundo especificações de Projecto.

| Código | Un | Descrição | Rendimento | Preço | Importância |
|---|---|---|---|---|---|
| mt53pdi010db | m | Banda protectora de PVC, de 140 mm de largura e 9 mm de espessura, de cor amarelo, Euroclasse B-s1, d0 de reacção ao fogo, segundo NP EN 13501-1. (material) | 1.050 | 856.40 | 899.22 |
| mt12ppl016 | Ud | Parafuso auto-roscante protegido contra a oxidação. (material) | 4.000 | 3.94 | 15.76 |
| mo011 | h | Oficial de 1ª montador. (mão de obra) | 0.059 | 136.52 | 8.05 |
| mo080 | h | Ajudante de montador. (mão de obra) | 0.059 | 99.31 | 5.86 |
| % | % | Custos directos complementares | 2 % | 928.89 | 18.58 |
|  |  | Custos directos |  |  | 947.47 |
