# Torneira termostática para chuveiro

- Propriedade do ficheiro: CYPE INGENIEROS, S.A.
- Formato: FIEBDC-3/2002
- Âmbito geográfico: Moçambique
- Moeda: MZN
- Custos indirectos: 3.00 %
- IVA: 17.00 %

## S Equipamentos fixos e sinalização

### SG Torneiras

#### SGD Para chuveiros

**SGD070** Ud Torneira termostática para chuveiro.
Torneira termostática formada por torneira misturadora termostática mural para chuveiro, de 1/2", acabamento cromado, com comandos, cartucho compacto com termoelemento de cera, limitador de caudal, limitador de temperatura a 43°C com batente de segurança a 38°C, filtros e tomada inferior de 1/2" para bicha de chuveiro com válvula antirretorno. Inclusive racores excêntricos.
Critérios considerados na determinação do preço da unidade de obra: O preço não inclui o equipamento de chuveiro.
Inclui: Colocação. Ligação e verificação do seu correcto funcionamento.
Critério de medição de projecto: Número de unidades previstas, segundo documentação gráfica de Projecto.
Critério de medição de obra: Medir-se-á o número de unidades realmente colocadas segundo especificações de Projecto.

| Código | Un | Descrição | Rendimento | Preço | Importância |
|---|---|---|---|---|---|
| mt31gro270a | Ud | Torneira misturadora termostática mural para chuveiro, de 1/2", acabamento cromado, com comandos, cartucho compacto com termoelemento de cera, limitador de caudal, limitador de temperatura a 43°C com batente de segurança a 38°C, filtros e tomada inferior de 1/2" para bicha de chuveiro com válvula antirretorno, inclusive racores excêntricos. (material) | 1.000 | 19620.00 | 19620.00 |
| mt37www010 | Ud | Material auxiliar para instalações de abastecimento de água. (material) | 1.000 | 135.04 | 135.04 |
| mo008 | h | Oficial de 1ª canalizador. (mão de obra) | 0.631 | 138.06 | 87.12 |
| % | % | Custos directos complementares | 2 % | 19842.16 | 396.84 |
|  |  | Custos directos |  |  | 20239.00 |
