# Coluna de duche com termostato

- Propriedade do ficheiro: CYPE INGENIEROS, S.A.
- Formato: FIEBDC-3/2002
- Âmbito geográfico: Moçambique
- Moeda: MZN
- Custos indirectos: 3.00 %
- IVA: 17.00 %

## S Equipamentos fixos e sinalização

### SG Torneiras

#### SGD Para chuveiros

**SGD120** Ud Coluna de duche com termostato.
Coluna de duche, acabamento cromado, composta por termostato, chuveiro mural, rótula para ângulos de até 15° com o plano horizontal e braço de chuveiro orientável 45°, de 390 mm de comprimento, com tubo para condução da água protegido internamente para maior durabilidade e suporte, chuveiro de mão, com dois tipos de jacto (Rain e Jet), elemento deslizante para ajuste em altura e bicha de 1,75 m de comprimento, isolamento térmico, limitador de temperatura com batente de segurança a 38°C e sistema anticalcário. Inclusive elementos de ligação.
Inclui: Colocação. Ligação e verificação do seu correcto funcionamento.
Critério de medição de projecto: Número de unidades previstas, segundo documentação gráfica de Projecto.
Critério de medição de obra: Medir-se-á o número de unidades realmente colocadas segundo especificações de Projecto.

| Código | Un | Descrição | Rendimento | Preço | Importância |
|---|---|---|---|---|---|
| mt31gro135a | Ud | Coluna de duche, acabamento cromado, composta por termostato, chuveiro mural, rótula para ângulos de até 15° com o plano horizontal e braço de chuveiro orientável 45°, de 390 mm de comprimento, com tubo para condução da água protegido internamente para maior durabilidade e suporte, chuveiro de mão, com dois tipos de jacto (Rain e Jet), elemento deslizante para ajuste em altura e bicha de 1,75 m de comprimento, isolamento térmico, limitador de temperatura com batente de segurança a 38°C e sistema anticalcário, inclusive elementos de ligação. (material) | 1.000 | 60183.91 | 60183.91 |
| mt37www010 | Ud | Material auxiliar para instalações de abastecimento de água. (material) | 1.000 | 135.04 | 135.04 |
| mo008 | h | Oficial de 1ª canalizador. (mão de obra) | 0.189 | 138.06 | 26.09 |
| % | % | Custos directos complementares | 2 % | 60345.04 | 1206.90 |
|  |  | Custos directos |  |  | 61551.94 |
