# Papeleira higiénica

- Propriedade do ficheiro: CYPE INGENIEROS, S.A.
- Formato: FIEBDC-3/2002
- Âmbito geográfico: Moçambique
- Moeda: MZN
- Custos indirectos: 3.00 %
- IVA: 17.00 %

## S Equipamentos fixos e sinalização

### SM Casas de banho

#### SMH Papeleiras e baldes higiénicos

**SMH010** Ud Papeleira higiénica.
Papeleira para pensos higiénicos, de 50 litros de capacidade, de polipropileno branco e aço inoxidável AISI 304, de 680x340x220 mm.
Critério de medição de projecto: Número de unidades previstas, segundo documentação gráfica de Projecto.
Critério de medição de obra: Medir-se-á o número de unidades realmente colocadas segundo especificações de Projecto.

| Código | Un | Descrição | Rendimento | Preço | Importância |
|---|---|---|---|---|---|
| mt31abn075a | Ud | Papeleira para pensos higiénicos, de 50 litros de capacidade, de polipropileno branco e aço inoxidável AISI 304, de 680x340x220 mm. (material) | 1.000 | 7303.42 | 7303.42 |
| mo107 | h | Ajudante de canalizador. (mão de obra) | 0.063 | 99.12 | 6.24 |
| % | % | Custos directos complementares | 2 % | 7309.66 | 146.19 |
|  |  | Custos directos |  |  | 7455.85 |
