# Bebedouro de água refrigerada

- Propriedade do ficheiro: CYPE INGENIEROS, S.A.
- Formato: FIEBDC-3/2002
- Âmbito geográfico: Moçambique
- Moeda: MZN
- Custos indirectos: 3.00 %
- IVA: 17.00 %

## S Equipamentos fixos e sinalização

### SM Casas de banho

#### SMK Bebedouros

**SMK020** Ud Bebedouro de água refrigerada.
Bebedouro de água fria, de solo, de 980x310x305 mm, caudal de água 50 litros/h, temperatura de saída da água 10°C, regulável por termostato interior, com carcaça de aço inoxidável AISI 304, torneira enche copos e torneira com regulação da altura de jacto, depósito de 2 litros de capacidade, diâmetro de entrada de água 3/8", escoamento de 22 mm de diâmetro, alimentação monofásica a 230 V, potência total 190 kW, refrigerante R-134a, condensador com ventilação forçada, com válvula de corte. Inclusive ligação à rede de água fria e à rede de drenagem existentes e ligação eléctrica. Totalmente instalado, ligado, testado e em funcionamento.
Inclui: Marcação da localização do aparelho. Colocação do aparelho. Ligação à rede de água fria e à rede de drenagem. Ligação eléctrica.
Critério de medição de projecto: Número de unidades previstas, segundo documentação gráfica de Projecto.
Critério de medição de obra: Medir-se-á o número de unidades realmente colocadas segundo especificações de Projecto.

| Código | Un | Descrição | Rendimento | Preço | Importância |
|---|---|---|---|---|---|
| mt30fue020a | Ud | Bebedouro de água fria, de solo, de 980x310x305 mm, caudal de água 50 litros/h, temperatura de saída da água 10°C, regulável por termostato interior, com carcaça de aço inoxidável AISI 304, torneira enche copos e torneira com regulação da altura de jacto, depósito de 2 litros de capacidade, diâmetro de entrada de água 3/8", escoamento de 22 mm de diâmetro, alimentação monofásica a 230 V, potência total 190 kW, refrigerante R-134a, condensador com ventilação forçada. (material) | 1.000 | 158420.26 | 158420.26 |
| mt37sve010a | Ud | Válvula de esfera de latão niquelado para enroscar de 3/8". (material) | 1.000 | 396.32 | 396.32 |
| mt35tpt010be | m | Tubo rígido de PVC VD-M de 20 mm de diâmetro exterior e 1,5 mm de espessura. Resistência à compressão 750 N, resistência ao impacto 2 joules, temperatura de trabalho -5°C até 60°C, classificação 3321, segundo NP EN 61386-1 e NP EN 61386-21, com o preço incrementado em 20% relativamente a acessórios e peças especiais. (material) | 1.500 | 45.61 | 68.42 |
| mt35cep010aa | m | Cabo unipolar H07V-U, sendo a sua tensão atribuída de 450/750 V, reacção ao fogo classe Eca segundo NP EN 50575, com condutor unifilar de cobre classe 1 de 1,5 mm² de secção, com isolamento de PVC. Segundo NP 2356-3. (material) | 4.500 | 7.50 | 33.75 |
| op00ato010 |  | Aparafusadora. | 1.000 | 0.00 | 0.00 |
| op00tal010 |  | Berbequim. | 1.000 | 0.00 | 0.00 |
| mo107 | h | Ajudante de canalizador. (mão de obra) | 0.252 | 99.12 | 24.98 |
| mo102 | h | Ajudante de electricista. (mão de obra) | 0.126 | 99.12 | 12.49 |
| % | % | Custos directos complementares | 2 % | 158956.22 | 3179.12 |
|  |  | Custos directos |  |  | 162135.34 |
