# Móvel base para lavatório

- Propriedade do ficheiro: CYPE INGENIEROS, S.A.
- Formato: FIEBDC-3/2002
- Âmbito geográfico: Moçambique
- Moeda: MZN
- Custos indirectos: 3.00 %
- IVA: 17.00 %

## S Equipamentos fixos e sinalização

### SM Casas de banho

#### SMN Móveis

**SMN010** Ud Móvel base para lavatório.
Móvel de banheira (módulo base), para lavatório de encastrar por cima, com acabamento lacado brilhante branco, de 900 mm de largura. Incluindo elementos de fixação. Totalmente montado.
Inclui: Marcação da localização e dos pontos de fixação. Montagem do móvel.
Critério de medição de projecto: Número de unidades previstas, segundo documentação gráfica de Projecto.
Critério de medição de obra: Medir-se-á o número de unidades realmente colocadas segundo especificações de Projecto.

| Código | Un | Descrição | Rendimento | Preço | Importância |
|---|---|---|---|---|---|
| mt31mes010eg | Ud | Móvel de banheira (módulo base), para lavatório de encastrar por cima, com acabamento lacado brilhante branco, de 900 mm de largura. (material) | 1.000 | 66244.14 | 66244.14 |
| op00ato010 |  | Aparafusadora. | 1.000 | 0.00 | 0.00 |
| mo011 | h | Oficial de 1ª montador. (mão de obra) | 0.705 | 136.52 | 96.25 |
| mo080 | h | Ajudante de montador. (mão de obra) | 0.705 | 99.31 | 70.01 |
| % | % | Custos directos complementares | 2 % | 66410.40 | 1328.21 |
|  |  | Custos directos |  |  | 67738.61 |
