# Móvel base para lavatório

- Propriedade do ficheiro: CYPE INGENIEROS, S.A.
- Formato: FIEBDC-3/2002
- Âmbito geográfico: Moçambique
- Moeda: MZN
- Custos indirectos: 3.00 %
- IVA: 17.00 %

## S Equipamentos fixos e sinalização

### SM Casas de banho

#### SMN Móveis

**SMN010** Ud Móvel base para lavatório.
Móvel de banheira (módulo base), para lavatório de sobre-móvel, com acabamento lacado brilhante branco, de 800 mm de largura. Incluindo elementos de fixação. Totalmente montado.
Inclui: Marcação da localização e dos pontos de fixação. Montagem do móvel.
Critério de medição de projecto: Número de unidades previstas, segundo documentação gráfica de Projecto.
Critério de medição de obra: Medir-se-á o número de unidades realmente colocadas segundo especificações de Projecto.

| Código | Un | Descrição | Rendimento | Preço | Importância |
|---|---|---|---|---|---|
| mt31mss010h | Ud | Móvel de banheira (módulo base), para lavatório de sobre-móvel, com acabamento lacado brilhante branco, de 800 mm de largura. (material) | 1.000 | 45548.26 | 45548.26 |
| op00ato010 |  | Aparafusadora. | 1.000 | 0.00 | 0.00 |
| mo011 | h | Oficial de 1ª montador. (mão de obra) | 0.683 | 136.52 | 93.24 |
| mo080 | h | Ajudante de montador. (mão de obra) | 0.683 | 99.31 | 67.83 |
| % | % | Custos directos complementares | 2 % | 45709.33 | 914.19 |
|  |  | Custos directos |  |  | 46623.52 |
