# Móvel base para lavatório

- Propriedade do ficheiro: CYPE INGENIEROS, S.A.
- Formato: FIEBDC-3/2002
- Âmbito geográfico: Moçambique
- Moeda: MZN
- Custos indirectos: 3.00 %
- IVA: 17.00 %

## S Equipamentos fixos e sinalização

### SM Casas de banho

#### SMN Móveis

**SMN010** Ud Móvel base para lavatório.
Móvel de banheira (módulo base), para lavatório de encastrar por cima, com acabamento lacado brilhante branco, de 750 mm de largura. Incluindo patas de apoio do móvel. Totalmente montado.
Inclui: Marcação da localização. Montagem do móvel.
Critério de medição de projecto: Número de unidades previstas, segundo documentação gráfica de Projecto.
Critério de medição de obra: Medir-se-á o número de unidades realmente colocadas segundo especificações de Projecto.

| Código | Un | Descrição | Rendimento | Preço | Importância |
|---|---|---|---|---|---|
| mt31mes010ed | Ud | Móvel de banheira (módulo base), para lavatório de encastrar por cima, com acabamento lacado brilhante branco, de 750 mm de largura. (material) | 1.000 | 529957.68 | 529957.68 |
| mt31abn500 | Ud | Conjunto de 2 patas para móvel base de lavatório. (material) | 2.000 | 6943.98 | 13887.96 |
| op00ato010 |  | Aparafusadora. | 1.000 | 0.00 | 0.00 |
| mo011 | h | Oficial de 1ª montador. (mão de obra) | 0.467 | 136.52 | 63.75 |
| mo080 | h | Ajudante de montador. (mão de obra) | 0.467 | 99.31 | 46.38 |
| % | % | Custos directos complementares | 2 % | 543955.77 | 10879.12 |
|  |  | Custos directos |  |  | 554834.89 |
