# Barra de apoio para deficientes, reabilitação e idosos

- Propriedade do ficheiro: CYPE INGENIEROS, S.A.
- Formato: FIEBDC-3/2002
- Âmbito geográfico: Moçambique
- Moeda: MZN
- Custos indirectos: 3.00 %
- IVA: 17.00 %

## S Equipamentos fixos e sinalização

### SP Aparelhos sanitários adaptados e ajudas técnicas

#### SPA Assentos, barras de apoio e corrimões

**SPA020** Ud Barra de apoio para deficientes, reabilitação e idosos.
Barra dupla de apoio para deficientes, reabilitação e idosos, para sanita, colocada no pavimento, rebatível, com forma de P, de alumínio e nylon, de dimensões totais 800x180 mm com tubo de 35 mm de diâmetro exterior e 1,5 mm de espessura, com porta-rolos de papel higiénico. Inclusive elementos de fixação.
Inclui: Implantação e traçado no paramento da localização da barra. Colocação, nivelamento e fixação dos elementos de suporte. Limpeza do elemento.
Critério de medição de projecto: Número de unidades previstas, segundo documentação gráfica de Projecto.
Critério de medição de obra: Medir-se-á o número de unidades realmente colocadas segundo especificações de Projecto.

| Código | Un | Descrição | Rendimento | Preço | Importância |
|---|---|---|---|---|---|
| mt31abp136aa | Ud | Barra dupla de apoio para deficientes, reabilitação e idosos, para sanita, colocada no pavimento, rebatível, com forma de P, de alumínio e nylon, de dimensões totais 800x180 mm com tubo de 35 mm de diâmetro exterior e 1,5 mm de espessura, com porta-rolos de papel higiénico, inclusive fixações de aço inoxidável. (material) | 1.000 | 33235.90 | 33235.90 |
| op00ato010 |  | Aparafusadora. | 1.000 | 0.00 | 0.00 |
| op00tal010 |  | Berbequim. | 1.000 | 0.00 | 0.00 |
| mo107 | h | Ajudante de canalizador. (mão de obra) | 1.009 | 99.12 | 100.01 |
| % | % | Custos directos complementares | 2 % | 33335.91 | 666.72 |
|  |  | Custos directos |  |  | 34002.63 |
