# Estrutura encastrada para barra de apoio para deficientes, reabilitação e idosos

- Propriedade do ficheiro: CYPE INGENIEROS, S.A.
- Formato: FIEBDC-3/2002
- Âmbito geográfico: Moçambique
- Moeda: MZN
- Custos indirectos: 3.00 %
- IVA: 17.00 %

## S Equipamentos fixos e sinalização

### SP Aparelhos sanitários adaptados e ajudas técnicas

#### SPA Assentos, barras de apoio e corrimões

**SPA110** Ud Estrutura encastrada para barra de apoio para deficientes, reabilitação e idosos.
Fornecimento e instalação encastrada em parede de placas de gesso de estrutura tubular pré-montada, regulável em altura até 200 mm, acabamento com primário antioxidante, de 120 a 170 mm de profundidade, para separador de urinóis e barra de apoio para deficientes, reabilitação e idosos, com sistema de montagem rápido e fácil, com fixações e painel de madeira reforçada.
Inclui: Marcação no paramento suporte da locallização da estrutura. Nivelamento, aprumo e colocação da estrutura.
Critério de medição de projecto: Número de unidades previstas, segundo documentação gráfica de Projecto.
Critério de medição de obra: Medir-se-á o número de unidades realmente colocadas segundo especificações de Projecto.

| Código | Un | Descrição | Rendimento | Preço | Importância |
|---|---|---|---|---|---|
| mt30oli110k | Ud | Estrutura tubular pré-montada, regulável em altura até 200 mm, acabamento com primário antioxidante, de 120 a 170 mm de profundidade, para separador de urinóis e barra de apoio para deficientes, reabilitação e idosos, com sistema de montagem rápido e fácil, com fixações e painel de madeira reforçada, para encastrar em parede de alvenaria ou em parede de placas de gesso. (material) | 1.000 | 9848.19 | 9848.19 |
| op00tal010 |  | Berbequim. | 1.000 | 0.00 | 0.00 |
| op00ato010 |  | Aparafusadora. | 1.000 | 0.00 | 0.00 |
| mo008 | h | Oficial de 1ª canalizador. (mão de obra) | 0.379 | 136.52 | 51.74 |
| % | % | Custos directos complementares | 2 % | 9899.93 | 198.00 |
|  |  | Custos directos |  |  | 10097.93 |
