# Espelho reclinável para deficientes, reabilitação e idosos

- Propriedade do ficheiro: CYPE INGENIEROS, S.A.
- Formato: FIEBDC-3/2002
- Âmbito geográfico: Moçambique
- Moeda: MZN
- Custos indirectos: 3.00 %
- IVA: 17.00 %

## S Equipamentos fixos e sinalização

### SP Aparelhos sanitários adaptados e ajudas técnicas

#### SPA Assentos, barras de apoio e corrimões

**SPA050** Ud Espelho reclinável para deficientes, reabilitação e idosos.
Espelho reclinável para deficientes, reabilitação e idosos, para casa de banho, de alumínio e nylon, de 604x678 mm. Inclusive elementos de fixação.
Inclui: Colocação, nivelamento e fixação dos elementos de suporte. Limpeza do elemento.
Critério de medição de projecto: Número de unidades previstas, segundo documentação gráfica de Projecto.
Critério de medição de obra: Medir-se-á o número de unidades realmente colocadas segundo especificações de Projecto.

| Código | Un | Descrição | Rendimento | Preço | Importância |
|---|---|---|---|---|---|
| mt31abp170a | Ud | Espelho reclinável para deficientes, reabilitação e idosos, para casa de banho, de alumínio e nylon, de 604x678 mm. (material) | 1.000 | 33733.61 | 33733.61 |
| mo107 | h | Ajudante de canalizador. (mão de obra) | 0.505 | 99.12 | 50.06 |
| % | % | Custos directos complementares | 2 % | 33783.67 | 675.67 |
|  |  | Custos directos |  |  | 34459.34 |
