# Lavatório mural

- Propriedade do ficheiro: CYPE INGENIEROS, S.A.
- Formato: FIEBDC-3/2002
- Âmbito geográfico: Moçambique
- Moeda: MZN
- Custos indirectos: 3.00 %
- IVA: 17.00 %

## S Equipamentos fixos e sinalização

### SP Aparelhos sanitários adaptados e ajudas técnicas

#### SPL Lavatórios

**SPL010** Ud Lavatório mural.
Lavatório de porcelana sanitária, mural, de altura regulável, de 680x580 mm, instalado sobre suportes fixados a estrutura metálica regulável, de aço pintado com poliéster, encastrado em parede de alvenaria ou em parede de placas de gesso, de 495 mm de largura e 1120 a 1320 mm de altura. Inclusive válvula de drenagem, sifão individual e consolas de fixação e silicone para enchimento de juntas.
Critérios considerados na determinação do preço da unidade de obra: O preço não inclui a torneira.
Inclui: Marcação. Colocação e fixação da estrutura. Colocação e fixação do aparelho. Montagem do elemento de drenagem. Ligação à rede de drenagem. Verificação do seu correcto funcionamento. Vedação de juntas.
Critério de medição de projecto: Número de unidades previstas, segundo documentação gráfica de Projecto.
Critério de medição de obra: Medir-se-á o número de unidades realmente colocadas segundo especificações de Projecto.

| Código | Un | Descrição | Rendimento | Preço | Importância |
|---|---|---|---|---|---|
| mt30lpp010jg | Ud | Lavatório de porcelana sanitária, mural, de altura regulável, de 680x580 mm; inclusive válvula de drenagem, sifão individual e consolas de fixação. (material) | 1.000 | 90619.91 | 90619.91 |
| mt30asp030a | Ud | Estrutura metálica regulável, de aço pintado com poliéster, como suporte de lavatório suspenso, para encastrar em parede de alvenaria ou em parede de placas de gesso, de 495 mm de largura e 1120 a 1320 mm de altura; inclusive ancoragens, varões de ligação, joelho de descarga de 40 mm de diâmetro e embelezadores dos varões de ligação. (material) | 1.000 | 14534.94 | 14534.94 |
| mt30www005 | Ud | Cartucho de 300 ml de silicone ácida monocomponente, fungicida, para vedação de juntas em ambientes húmidos. (material) | 0.012 | 712.64 | 8.55 |
| op00tal010 |  | Berbequim. | 1.000 | 0.00 | 0.00 |
| op00mar010 |  | Martelo. | 1.000 | 0.00 | 0.00 |
| op00ato010 |  | Aparafusadora. | 1.000 | 0.00 | 0.00 |
| mo008 | h | Oficial de 1ª canalizador. (mão de obra) | 1.893 | 136.52 | 258.43 |
| % | % | Custos directos complementares | 2 % | 105421.83 | 2108.44 |
|  |  | Custos directos |  |  | 107530.27 |
