# Decoração do hall

- Propriedade do ficheiro: CYPE INGENIEROS, S.A.
- Formato: FIEBDC-3/2002
- Âmbito geográfico: Moçambique
- Moeda: MZN
- Custos indirectos: 3.00 %
- IVA: 17.00 %

## S Equipamentos fixos e sinalização

### SZ Zonas comuns

#### SZB Hall

**SZB020** Ud Decoração do hall.
Preço: 83743.92
Decoração de hall de entrada no edifício multifamiliar através da execução de revestimentos dos paramentos verticais. Inclusive caixilharia exterior no acesso ao hall. Características e qualidade dos materiais a decidir pela Direcção de obra.
Inclui: Marcação dos pontos de fixação. Colocação da caixilharia. Vedação de juntas perimetrais. Ajuste final. Preparação do paramento suporte a revestir. Execução do acabamento superficial.
Critério de medição de projecto: Número de unidades previstas, segundo documentação gráfica de Projecto.
Critério de medição de obra: Medir-se-á o número de unidades realmente executadas segundo especificações de Projecto.

| Código | Un | Descrição | Preço |
|---|---|---|---|
| % | % | Custos directos complementares | 0.00 |
