# Câmara de inspecção pré-fabricada de polietileno

- Propriedade do ficheiro: CYPE INGENIEROS, S.A.
- Formato: FIEBDC-3/2002
- Âmbito geográfico: Moçambique
- Moeda: MZN
- Custos indirectos: 3.00 %
- IVA: 17.00 %

## U Infra-estruturas no logradouro

### UA Drenagens complementares

#### UAP Câmaras de inspecção

**UAP013** Ud Câmara de inspecção pré-fabricada de polietileno.
Formação de câmara de inspecção sifonada, monobloco, de polietileno de alta densidade, de 800 mm de diâmetro nominal e 1,5 m de altura nominal, com cone redutor de 600 mm de diâmetro nominal na boca, com os degraus instalados, base com superfície lisa, duas entradas com manguito de união com junta elástica, uma de 400 mm de diâmetro e uma de 250 mm de diâmetro e duas saídas, uma de 400 mm de diâmetro e uma de 250 mm de diâmetro, sobre base de 30 cm de espessura de betão armado C35/45 (XC4(P) + XA2(P); D25; S2; Cl 0,2), encastre do corpo do colector 10 cm na referida base, ligeiramente armada com malha electrossoldada AR82 100x300 mm de aço A500 EL e laje em torno da boca do cone de 150x150 cm e 20 cm de espessura de betão simples C30/37 (X0(P); D25; S2; Cl 0,4); com fecho de tampa circular e aro de ferro fundido classe B-125 segundo NP EN 124, instalada em passeios, zonas pedonais ou estacionamentos comunitários.
Critérios considerados na determinação do preço da unidade de obra: O preço inclui os equipamentos e a maquinaria necessários para o deslocamento e a colocação em obra dos elementos, mas não inclui a escavação nem o enchimento do tardoz.
Inclui: Marcação. Colocação da malha electrossoldada para a base. Betonagem e compactação do betão na execução da base. Colocação do poço. Ligação dos colectores ao poço. Betonagem e compactação do betão para formação da laje em torno da boca do cone. Colocação de aro, tampa amovível e acessórios. Verificação do seu correcto funcionamento.
Critério de medição de projecto: Número de unidades previstas, segundo documentação gráfica de Projecto.
Critério de medição de obra: Medir-se-á o número de unidades realmente executadas segundo especificações de Projecto.

| Código | Un | Descrição | Rendimento | Preço | Importância |
|---|---|---|---|---|---|
| mt10haf020nElla | m³ | Betão C35/45 (XC4(P) + XA2(P); D25; S2; Cl 0,2), fabricado em central, segundo NP EN 206. (material) | 0.398 | 5026.90 | 2000.71 |
| mt07ame020llc | m² | Malha electrossoldada AR82 100x300 mm, com arames longitudinais de 8,2 mm de diâmetro e arames transversais de 6,5 mm de diâmetro, aço A500 EL. (material) | 1.327 | 425.34 | 564.43 |
| mt11ras140ad | Ud | Câmara de inspecção sifonada, monobloco, de polietileno de alta densidade, de 800 mm de diâmetro nominal e 1,5 m de altura nominal, com cone redutor de 600 mm de diâmetro nominal na boca, com os degraus instalados, base com superfície lisa, duas entradas com manguito de união com junta elástica, uma de 400 mm de diâmetro e uma de 250 mm de diâmetro e duas saídas, uma de 400 mm de diâmetro e uma de 250 mm de diâmetro, segundo EN 13598-2. (material) | 1.000 | 102921.63 | 102921.63 |
| mt10hmf020Ta | m³ | Betão simples C30/37 (X0(P); D25; S2; Cl 0,4), fabricado em central, segundo NP EN 206. (material) | 0.349 | 4818.27 | 1681.58 |
| mt46tpr010a | Ud | Tampa circular e aro de ferro fundido dúctil de 660 mm de diâmetro exterior e 40 mm de altura, passagem livre de 550 mm, para câmara, classe B-125 segundo NP EN 124. Tampa revestida com tinta betuminosa e aro sem fecho nem junta. (material) | 1.000 | 2624.45 | 2624.45 |
| mq04cag010a | h | Camião com grua de carga máxima 6 t. (equipamento) | 0.259 | 1963.13 | 508.45 |
| au00auh020 |  | Calha para descarga do betão. | 1.000 | 0.00 | 0.00 |
| au00auh040 |  | Vibrador de betão, eléctrico. | 1.000 | 0.00 | 0.00 |
| mo041 | h | Oficial de 1ª construção de obra civil. (mão de obra) | 2.100 | 132.85 | 278.99 |
| mo087 | h | Ajudante de construção de obra civil. (mão de obra) | 1.050 | 99.31 | 104.28 |
| % | % | Custos directos complementares | 2 % | 110684.52 | 2213.69 |
|  |  | Custos directos |  |  | 112898.21 |
