# Pavimento em resinas sintéticas

- Propriedade do ficheiro: CYPE INGENIEROS, S.A.
- Formato: FIEBDC-3/2002
- Âmbito geográfico: Moçambique
- Moeda: MZN
- Custos indirectos: 3.00 %
- IVA: 17.00 %

## U Infra-estruturas no logradouro

### UD Recintos desportivos

#### UDR Pavimentos de resinas sintéticas

**UDR010** m² Pavimento em resinas sintéticas.
Formação de revestimento contínuo sintético, formado pela aplicação sucessiva de uma camada de aderência e regularização da superfície de argamassa epóxi bicomponente (rendimento aproximado de 0,8 kg/m²), três camadas de argamassa bicomponente à base de resinas acrílico-epóxi (rendimento aproximado de 0,4 kg/m² por camada) e camada de vedação de tinta bicomponente à base de resinas acrílico-epóxi (rendimento aproximado de 0,2 kg/m²), para campo de futebol 11, sobre pavimento em betão não incluído neste preço.
Inclui: Limpeza do suporte, consistindo numa varredela (manual ou mecânica com varredora) ou sopragem da superfície a tratar. Marcação das dimensões do campo. Secagem de cada camada antes de aplicar a seguinte, incluindo raspagem, varredela e sopragem das imperfeições. Aplicação do revestimento em sucessivas camadas delgadas.
Critério de medição de projecto: Superfície medida segundo documentação gráfica de Projecto.
Critério de medição de obra: Medir-se-á a superfície realmente executada segundo especificações de Projecto.

| Código | Un | Descrição | Rendimento | Preço | Importância |
|---|---|---|---|---|---|
| mt47adc010a | kg | Argamassa epóxi bicomponente. (material) | 0.800 | 329.53 | 263.62 |
| mt47adc020a | kg | Argamassa bicomponente à base de resinas acrílico-epóxi. (material) | 1.200 | 1079.79 | 1295.75 |
| mt27pij030a | kg | Tinta bicomponente à base de resinas acrílico-epóxi. (material) | 0.200 | 1167.59 | 233.52 |
| mo041 | h | Oficial de 1ª construção de obra civil. (mão de obra) | 0.383 | 132.85 | 50.88 |
| mo087 | h | Ajudante de construção de obra civil. (mão de obra) | 0.574 | 99.31 | 57.00 |
| % | % | Custos directos complementares | 2 % | 1900.77 | 38.02 |
|  |  | Custos directos |  |  | 1938.79 |
