# Filtro de águas pluviais, instalado em tubo de queda

- Propriedade do ficheiro: CYPE INGENIEROS, S.A.
- Formato: FIEBDC-3/2002
- Âmbito geográfico: Moçambique
- Moeda: MZN
- Custos indirectos: 3.00 %
- IVA: 17.00 %

## U Infra-estruturas no logradouro

### UG Armazenamento e gestão de águas pluviais

#### UGF Filtros

**UGF010** Ud Filtro de águas pluviais, instalado em tubo de queda.
Filtro de águas pluviais auto-limpável, com uma entrada de 110 mm de diâmetro e duas saídas, uma de 110 mm de diâmetro e uma de 50 mm de diâmetro, com possibilidade de alteração do modo de funcionamento para verão e inverno, instalado em tubo de queda.
Inclui: Marcação. Ligação.
Critério de medição de projecto: Número de unidades previstas, segundo documentação gráfica de Projecto.
Critério de medição de obra: Medir-se-á o número de unidades realmente executadas segundo especificações de Projecto.

| Código | Un | Descrição | Rendimento | Preço | Importância |
|---|---|---|---|---|---|
| mt36fpg010a | Ud | Filtro de águas pluviais auto-limpável, com uma entrada de 110 mm de diâmetro e duas saídas, uma de 110 mm de diâmetro e uma de 50 mm de diâmetro, com possibilidade de alteração do modo de funcionamento para verão e inverno, para instalar em tubo de queda. (material) | 1.000 | 3800.76 | 3800.76 |
| mo008 | h | Oficial de 1ª canalizador. (mão de obra) | 0.239 | 136.52 | 32.63 |
| mo107 | h | Ajudante de canalizador. (mão de obra) | 0.239 | 99.12 | 23.69 |
| % | % | Custos directos complementares | 2 % | 3857.08 | 77.14 |
|  |  | Custos directos |  |  | 3934.22 |
