# Tubo de aspiração

- Propriedade do ficheiro: CYPE INGENIEROS, S.A.
- Formato: FIEBDC-3/2002
- Âmbito geográfico: Moçambique
- Moeda: MZN
- Custos indirectos: 3.00 %
- IVA: 17.00 %

## U Infra-estruturas no logradouro

### UG Armazenamento e gestão de águas pluviais

#### UGS Sistemas de condução de água

**UGS010** Ud Tubo de aspiração.
4 m de tubo de aspiração de borracha sintética EPDM de alta qualidade com reforços de cabo de aço em espiral e cordão sintético, de 1" de diâmetro, com resistência aos raios UV, intervalo de pressão de 0,85 a 1,5 bar, com kit de aspiração formado por filtro de aço inoxidável com bóia de plástico, válvula antirretorno de latão, dois racores de latão e duas abraçadeiras de aço inoxidável e tampa de fecho para negativo, de 100 mm de diâmetro, de borracha sintética NBR, de 30 mm de espessura, revestida com uma chapa de aço inoxidável de 5 mm de espessura com perfurações para as mangueiras de aspiração e para os cabos.
Inclui: Marcação. Colocação do tubo de aspiração. Montagem do kit de aspiração. Colocação da tampa. Ligação e verificação do seu correcto funcionamento.
Critério de medição de projecto: Número de unidades previstas, segundo documentação gráfica de Projecto.
Critério de medição de obra: Medir-se-á o número de unidades realmente executadas segundo especificações de Projecto.

| Código | Un | Descrição | Rendimento | Preço | Importância |
|---|---|---|---|---|---|
| mt37eqp020a | m | Tubo de aspiração de borracha sintética EPDM de alta qualidade com reforços de cabo de aço em espiral e cordão sintético, de 1" de diâmetro, com resistência aos raios UV, intervalo de pressão de 0,85 a 1,5 bar. (material) | 4.000 | 1316.17 | 5264.68 |
| mt37eqp025a | Ud | Kit de aspiração formado por filtro de aço inoxidável com bóia de plástico, válvula antirretorno de latão, dois racores de latão e duas abraçadeiras de aço inoxidável, para tubo de aspiração de 1" de diâmetro. (material) | 1.000 | 4606.57 | 4606.57 |
| mt37eqp028a | Ud | Tampa de fecho para negativo, de 100 mm de diâmetro, de borracha sintética NBR, de 30 mm de espessura, revestida com uma chapa de aço inoxidável de 5 mm de espessura com perfurações para as mangueiras de aspiração e para os cabos. (material) | 1.000 | 5374.34 | 5374.34 |
| mo008 | h | Oficial de 1ª canalizador. (mão de obra) | 0.587 | 136.52 | 80.14 |
| mo107 | h | Ajudante de canalizador. (mão de obra) | 0.587 | 99.12 | 58.18 |
| % | % | Custos directos complementares | 2 % | 15383.91 | 307.68 |
|  |  | Custos directos |  |  | 15691.59 |
