# Vaso de expansão para rede de aproveitamento de águas pluviais

- Propriedade do ficheiro: CYPE INGENIEROS, S.A.
- Formato: FIEBDC-3/2002
- Âmbito geográfico: Moçambique
- Moeda: MZN
- Custos indirectos: 3.00 %
- IVA: 17.00 %

## U Infra-estruturas no logradouro

### UG Armazenamento e gestão de águas pluviais

#### UGS Sistemas de condução de água

**UGS030** Ud Vaso de expansão para rede de aproveitamento de águas pluviais.
Vaso de expansão de 5 l de capacidade, pressão máxima de 8 bar, 300 mm de altura, 150 mm de diâmetro, ligação roscada de 1" macho, para uma temperatura de trabalho de -10°C a +100°C. Inclusive suporte, válvula de corte, tubo de ligação e elementos de fixação.
Inclui: Marcação. Colocação e fixação. Ligação e verificação do seu correcto funcionamento.
Critério de medição de projecto: Número de unidades previstas, segundo documentação gráfica de Projecto.
Critério de medição de obra: Medir-se-á o número de unidades realmente executadas segundo especificações de Projecto.

| Código | Un | Descrição | Rendimento | Preço | Importância |
|---|---|---|---|---|---|
| mt37eqp030a | Ud | Vaso de expansão de 5 l de capacidade, pressão máxima de 8 bar, 300 mm de altura, 150 mm de diâmetro, ligação roscada de 1" macho, para uma temperatura de trabalho de -10°C a +100°C, com suporte, válvula de corte, tubo de ligação e elementos de fixação. (material) | 1.000 | 6218.99 | 6218.99 |
| mo008 | h | Oficial de 1ª canalizador. (mão de obra) | 0.794 | 136.52 | 108.40 |
| mo107 | h | Ajudante de canalizador. (mão de obra) | 0.794 | 99.12 | 78.70 |
| % | % | Custos directos complementares | 2 % | 6406.09 | 128.12 |
|  |  | Custos directos |  |  | 6534.21 |
