# Nicho de alvenaria

- Propriedade do ficheiro: CYPE INGENIEROS, S.A.
- Formato: FIEBDC-3/2002
- Âmbito geográfico: Moçambique
- Moeda: MZN
- Custos indirectos: 3.00 %
- IVA: 17.00 %

## U Infra-estruturas no logradouro

### UH Obra civil complementar

#### UHI Nichos Moldados "in situ"

**UHI010** Ud Nicho de alvenaria.
Nicho de 70x100x30 cm, de alvenaria de tijolo cerâmico furado duplo, para revestir, 30x20x7 cm, com juntas de 10 mm de espessura, assente com argamassa de cimento confeccionada em obra, com 250 kg/m³ de cimento, cor cinzento, dosificação 1:6, fornecida em sacos, para alojamento de instalações. Incluindo base de betão simples C20/25 (X0(P); D25; S2; Cl 1,0), negativos, fecho superior através de painel cerâmico, emboço interior e exterior com argamassa de cimento confeccionada em obra, com 250 kg/m³ de cimento, cor cinzento, dosificação 1:6, fornecida em sacos, e assentamento de aros e portas (não incluídos neste preço).
Inclui: Formação da fundação. Preparação da argamassa. Execução da alvenaria. Colocação dos negativos. Execução do fecho superior da nicho. Assentamento de aros e portas. Emboço interior e exterior.
Critério de medição de projecto: Número de unidades previstas, segundo documentação gráfica de Projecto.
Critério de medição de obra: Medir-se-á o número de unidades realmente executadas segundo especificações de Projecto.

| Código | Un | Descrição | Rendimento | Preço | Importância |
|---|---|---|---|---|---|
| mt04lpt010b | Ud | Tijolo cerâmico furado duplo, para revestir, 30x20x7 cm, para utilização em alvenaria protegida (peça P), densidade 818 kg/m³, segundo NP EN 771-1. (material) | 34.000 | 8.63 | 293.42 |
| mt08aaa010a | m³ | Água. (material) | 0.012 | 68.32 | 0.82 |
| mt01arg005a | t | Areia de pedreira, para argamassa preparada em obra. (material) | 0.031 | 713.98 | 22.13 |
| mt08cem000n | kg | Cimento cinzento em sacos. (material) | 4.846 | 5.62 | 27.23 |
| mt10hmf020Pa | m³ | Betão simples C20/25 (X0(P); D25; S2; Cl 1,0), fabricado em central, segundo NP EN 206. (material) | 0.063 | 4337.61 | 273.27 |
| mt04lcg020a | Ud | Painel cerâmico furado com encaixe macho-fêmea, para revestir, 50x20x3 cm, com com topos rectos. (material) | 4.000 | 32.01 | 128.04 |
| mq06hor010 | h | Betoneira eléctrica com uma capacidade de amassadura de 160 l. (equipamento) | 0.017 | 122.29 | 2.08 |
| au00auh040 |  | Vibrador de betão, eléctrico. | 1.000 | 0.00 | 0.00 |
| mo041 | h | Oficial de 1ª construção de obra civil. (mão de obra) | 5.432 | 132.85 | 721.64 |
| mo087 | h | Ajudante de construção de obra civil. (mão de obra) | 5.681 | 99.31 | 564.18 |
| % | % | Custos directos complementares | 2 % | 2032.81 | 40.66 |
|  |  | Custos directos |  |  | 2073.47 |
