# Tratamento do terreno

- Propriedade do ficheiro: CYPE INGENIEROS, S.A.
- Formato: FIEBDC-3/2002
- Âmbito geográfico: Moçambique
- Moeda: MZN
- Custos indirectos: 3.00 %
- IVA: 17.00 %

## U Infra-estruturas no logradouro

### UJ Jardins

#### UJA Acondicionamento do terreno

**UJA040** m² Tratamento do terreno.
Cavação do terreno solto ou compacto, até uma profundidade de 20 cm, com meios manuais, através de pá e enxada, até desfazer completamente os torrões.
Inclui: Lavragem do terreno. Sinalização e protecção do terreno.
Critério de medição de projecto: Superfície medida em projecção horizontal, segundo documentação gráfica de Projecto.
Critério de medição de obra: Medir-se-á, em projecção horizontal, a superfície realmente executada segundo especificações de Projecto.

| Código | Un | Descrição | Rendimento | Preço | Importância |
|---|---|---|---|---|---|
| mo086 | h | Ajudante de jardineiro. (mão de obra) | 0.148 | 100.44 | 14.87 |
| % | % | Custos directos complementares | 2 % | 14.87 | 0.30 |
|  |  | Custos directos |  |  | 15.17 |
