# Tapete de relva

- Propriedade do ficheiro: CYPE INGENIEROS, S.A.
- Formato: FIEBDC-3/2002
- Âmbito geográfico: Moçambique
- Moeda: MZN
- Custos indirectos: 3.00 %
- IVA: 17.00 %

## U Infra-estruturas no logradouro

### UJ Jardins

#### UJC Relvados

**UJC010** m² Tapete de relva.
Tapete de relva.
Inclui: Preparação do terreno com tractor e adubação. Colocação de tapetes. Primeira rega.
Critério de medição de projecto: Superfície medida em projecção horizontal, segundo documentação gráfica de Projecto.
Critério de medição de obra: Medir-se-á, em projecção horizontal, a superfície realmente executada segundo especificações de Projecto.

| Código | Un | Descrição | Rendimento | Preço | Importância |
|---|---|---|---|---|---|
| mt48tis020 | m² | Tapete de relva. (material) | 1.050 | 176.23 | 185.04 |
| mt48tie030a | m³ | Terra vegetal crivada, fornecida a granel. (material) | 0.100 | 818.94 | 81.89 |
| mt48tie040 | kg | Húmus limpo crivado. (material) | 4.000 | 1.19 | 4.76 |
| mt48tif020a | kg | Adubo para pré-sementeira de relva. (material) | 0.100 | 49.76 | 4.98 |
| mt08aaa010a | m³ | Água. (material) | 0.200 | 68.61 | 13.72 |
| mq09rod010 | h | Cilindro leve. (equipamento) | 0.058 | 140.17 | 8.13 |
| mq09mot010 | h | Motocultor 60/80 cm. (equipamento) | 0.058 | 108.14 | 6.27 |
| mo040 | h | Oficial de 1ª jardineiro. (mão de obra) | 0.247 | 134.36 | 33.19 |
| mo115 | h | Operário jardineiro. (mão de obra) | 0.308 | 96.77 | 29.81 |
| % | % | Custos directos complementares | 2 % | 367.79 | 7.36 |
|  |  | Custos directos |  |  | 375.15 |
