# Conjunto de equipamentos infantis

- Propriedade do ficheiro: CYPE INGENIEROS, S.A.
- Formato: FIEBDC-3/2002
- Âmbito geográfico: Moçambique
- Moeda: MZN
- Custos indirectos: 3.00 %
- IVA: 17.00 %

## U Infra-estruturas no logradouro

### UM Mobiliário urbano

#### UMG Parques infantis

**UMG005** Ud Conjunto de equipamentos infantis.
Conjunto de equipamentos infantis, composto por baloiço de tubo de aço pintado em forno, de 1 lugar, para crianças de 1 a 4 anos, com zona de segurança de 12,50 m² e 0,80 m de altura livre de queda; casa com mesas e bancos de madeira de pinho silvestre, tratada em autoclave, de 1,46 m de altura, para crianças de 2 a 6 anos, com zona de segurança de 17,40 m² e 0,60 m de altura livre de queda; jogo de mola de aço e estrutura de tubo de aço pintado em forno, de 1 lugar, para crianças de 2 a 6 anos, com zona de segurança de 7,50 m² e 0,45 m de altura livre de queda; balanço de tubo de aço pintado em forno e painéis HPL, de 2 lugares, para crianças de 3 a 8 anos, com zona de segurança de 11,50 m² e 1,00 m de altura livre de queda; escorrega de placas de polietileno de alta densidade, para crianças de 2 a 6 anos, com zona de segurança de 16,00 m² e 1,00 m de altura livre de queda. Colocação em obra: com buchas químicas, sobre uma superfície base. Inclusive elementos de fixação.
Critérios considerados na determinação do preço da unidade de obra: O preço não inclui a superfície base.
Inclui: Marcação. Limpeza e preparação da superfície suporte. Montagem, colocação e aprumo do conjunto de equipamentos infantis.
Critério de medição de projecto: Número de unidades previstas, segundo documentação gráfica de Projecto.
Critério de medição de obra: Medir-se-á o número de unidades realmente executadas segundo especificações de Projecto.

| Código | Un | Descrição | Rendimento | Preço | Importância |
|---|---|---|---|---|---|
| mt50spl105b | Ud | Fixação composta por bucha química, anilha e parafuso de aço. (material) | 30.000 | 550.03 | 16500.90 |
| mt52jig030aa | Ud | Baloiço de tubo de aço pintado em forno, de 1 lugar, com ganchos de poliamida, assento de poliuretano e rolamentos e correntes de aço inoxidável, para crianças de 1 a 4 anos, com zona de segurança de 12,50 m² e 0,80 m de altura livre de queda, com elementos de fixação. Segundo NP EN 1176-1 e NP EN 1176-2. (material) | 1.000 | 106005.04 | 106005.04 |
| mt52jig080a | Ud | Casa com mesas e bancos de madeira de pinho silvestre, tratada em autoclave, de 1,46 m de altura, para crianças de 2 a 6 anos, com zona de segurança de 17,40 m² e 0,60 m de altura livre de queda, com elementos de fixação. Segundo NP EN 1176-1 e NP EN 1176-2. (material) | 1.000 | 333315.45 | 333315.45 |
| mt52jig040a | Ud | Jogo de mola de aço e estrutura de tubo de aço pintado em forno, de 1 lugar, com painéis HPL e assento de borracha, para crianças de 2 a 6 anos, com zona de segurança de 7,50 m² e 0,45 m de altura livre de queda, com elementos de fixação. Segundo NP EN 1176-1. (material) | 1.000 | 66236.27 | 66236.27 |
| mt52jig020a | Ud | Balanço de tubo de aço pintado em forno e painéis HPL, de 2 lugares, com molas de aço e assentos de polietileno, para crianças de 3 a 8 anos, com zona de segurança de 11,50 m² e 1,00 m de altura livre de queda, com elementos de fixação. Segundo NP EN 1176-1 e NP EN 1176-6. (material) | 1.000 | 151918.06 | 151918.06 |
| mt52jig050a | Ud | Escorrega de placas de polietileno de alta densidade, rampa de polietileno, barra de segurança e degraus de poliuretano com núcleo de aço, para crianças de 2 a 6 anos, com zona de segurança de 16,00 m² e 1,00 m de altura livre de queda, com elementos de fixação. Segundo NP EN 1176-1 e NP EN 1176-3. (material) | 1.000 | 182301.67 | 182301.67 |
| mq04cag010a | h | Camião com grua de carga máxima 6 t. (equipamento) | 1.159 | 1980.49 | 2295.39 |
| op00tal010 |  | Berbequim. | 1.000 | 0.00 | 0.00 |
| op00ato010 |  | Aparafusadora. | 1.000 | 0.00 | 0.00 |
| mo041 | h | Oficial de 1ª construção de obra civil. (mão de obra) | 10.793 | 134.36 | 1450.15 |
| mo087 | h | Ajudante de construção de obra civil. (mão de obra) | 10.793 | 100.44 | 1084.05 |
| % | % | Custos directos complementares | 2 % | 861106.98 | 17222.14 |
|  |  | Custos directos |  |  | 878329.12 |
