# Perímetro para pavimento amortecedor de impactos, de placas de borracha

- Propriedade do ficheiro: CYPE INGENIEROS, S.A.
- Formato: FIEBDC-3/2002
- Âmbito geográfico: Moçambique
- Moeda: MZN
- Custos indirectos: 3.00 %
- IVA: 17.00 %

## U Infra-estruturas no logradouro

### UM Mobiliário urbano

#### UMR Pavimentos amortecedores de impactos

**UMR031** m Perímetro para pavimento amortecedor de impactos, de placas de borracha.
Perímetro para pavimento amortecedor de impactos, formado por placas de borracha reciclada SBR, com o bordo biselado, cor vermelho, de 1000x250x60 mm, assentes com cola especial de poliuretano bicomponente.
Critérios considerados na determinação do preço da unidade de obra: O preço não inclui a superfície base.
Inclui: Marcação. Corte das peças. Aplicação da cola. Colocação das placas de borracha. Limpeza final.
Critério de medição de projecto: Comprimento medido segundo documentação gráfica de Projecto.
Critério de medição de obra: Medir-se-á o comprimento realmente executado segundo especificações de Projecto.

| Código | Un | Descrição | Rendimento | Preço | Importância |
|---|---|---|---|---|---|
| mt47adc110a | kg | Cola especial de poliuretano bicomponente. (material) | 0.200 | 443.33 | 88.67 |
| mt47adc412cb | m | Placa de borracha reciclada SBR, com o bordo biselado, cor vermelho, de 1000x250x60 mm, com aglomerantes de poliuretano, segundo NP EN 1177. (material) | 1.050 | 1451.04 | 1523.59 |
| mo041 | h | Oficial de 1ª construção de obra civil. (mão de obra) | 0.102 | 132.85 | 13.55 |
| mo087 | h | Ajudante de construção de obra civil. (mão de obra) | 0.102 | 99.31 | 10.13 |
| % | % | Custos directos complementares | 2 % | 1635.94 | 32.72 |
|  |  | Custos directos |  |  | 1668.66 |
