# Equipamento de depuração

- Propriedade do ficheiro: CYPE INGENIEROS, S.A.
- Formato: FIEBDC-3/2002
- Âmbito geográfico: Moçambique
- Moeda: MZN
- Custos indirectos: 3.00 %
- IVA: 17.00 %

## U Infra-estruturas no logradouro

### UP Piscinas

#### UPD Equipamentos de tratamento de águas

**UPD010** Ud Equipamento de depuração.
Equipamento completo de depuração para piscina de 8x4x1,5 m (volume 48 m³), constituído por: EQUIPAMENTO DE FILTRAÇÃO construído em poliéster reforçado com fibra de vidro, colector de plástico, válvulas de borboleta para filtragem e lavagem, pré-filtros de cabelo, cestos coadores, bombas centrífugas, motores eléctricos, manómetros; CIRCUITO FECHADO DE TUBAGENS DE PVC à volta da piscina e ligação do filtro com o grupo motobomba e ACESSÓRIOS constituídos por: 1 sumidouro de fundo anti-redemoinho de poliéster, 3 bocas de impulsão de ABS e 2 skimmers de ABS.
Inclui: Colocação e fixação do equipamento. Instalação de tubagens. Colocação e fixação de acessórios e peças especiais. Verificação do correcto funcionamento da instalação.
Critério de medição de projecto: Número de unidades previstas, segundo documentação gráfica de Projecto.
Critério de medição de obra: Medir-se-á o número de unidades realmente executadas segundo especificações de Projecto.

| Código | Un | Descrição | Rendimento | Preço | Importância |
|---|---|---|---|---|---|
| mt47ped010a | Ud | Equipamento de filtragem completo para piscina de 8x4x1,5 m (volume 48 m³). (material) | 1.000 | 391337.98 | 391337.98 |
| mt47ped020a | Ud | Circuito de tubagens, válvulas e acessórios para piscina de 8x4x1,5 m (volume 48 m³). (material) | 1.000 | 84205.55 | 84205.55 |
| mt47ped030a | Ud | Skimmer com boca standard, de resinas termoplásticas de ABS, cor branca, com tampa circular, flutuador de comporta, clapeta para regulação de caudal e cesto recolhe folhas, inclusive peças de ligação. (material) | 2.000 | 10029.87 | 20059.74 |
| mt47ped040a | Ud | Boca de impulsão, de resinas termoplásticas de ABS, cor branca, para colar a tubo de 50 mm de diâmetro. (material) | 3.000 | 881.35 | 2644.05 |
| mt47ped050f | Ud | Ralo de fundo quadrado de piscina, de resinas termoplásticas de ABS, de 210x210 mm, cor branca, de saída horizontal de 50 mm de diâmetro, com grelha plana de resinas termoplásticas de ABS. (material) | 1.000 | 3682.61 | 3682.61 |
| mt47ped070 | Ud | Flanges, juntas e material auxiliar. (material) | 1.000 | 1071.20 | 1071.20 |
| mo008 | h | Oficial de 1ª canalizador. (mão de obra) | 21.278 | 138.06 | 2937.64 |
| mo107 | h | Ajudante de canalizador. (mão de obra) | 21.278 | 100.25 | 2133.12 |
| mo003 | h | Oficial de 1ª electricista. (mão de obra) | 2.503 | 138.06 | 345.56 |
| mo102 | h | Ajudante de electricista. (mão de obra) | 2.503 | 100.25 | 250.93 |
| % | % | Custos directos complementares | 2 % | 508668.38 | 10173.37 |
|  |  | Custos directos |  |  | 518841.75 |
