# Válvula selectora

- Propriedade do ficheiro: CYPE INGENIEROS, S.A.
- Formato: FIEBDC-3/2002
- Âmbito geográfico: Moçambique
- Moeda: MZN
- Custos indirectos: 3.00 %
- IVA: 17.00 %

## U Infra-estruturas no logradouro

### UP Piscinas

#### UPD Equipamentos de tratamento de águas

**UPD040** Ud Válvula selectora.
Válvula selectora de resinas termoplásticas de ABS, de 6 vias, de 1 1/2", sistema de fecho da tampa por baioneta e pressão máxima de trabalho de 3,43 bar. Inclusive elementos de ligação.
Inclui: Colocação. Ligação e verificação do seu correcto funcionamento.
Critério de medição de projecto: Número de unidades previstas, segundo documentação gráfica de Projecto.
Critério de medição de obra: Medir-se-á o número de unidades realmente executadas segundo especificações de Projecto.

| Código | Un | Descrição | Rendimento | Preço | Importância |
|---|---|---|---|---|---|
| mt47ped120a | Ud | Válvula selectora de resinas termoplásticas de ABS, de 6 vias, de 1 1/2", sistema de fecho da tampa por baioneta e pressão máxima de trabalho de 3,43 bar, inclusive elementos de ligação. (material) | 1.000 | 14024.98 | 14024.98 |
| mo008 | h | Oficial de 1ª canalizador. (mão de obra) | 0.188 | 138.06 | 25.96 |
| mo107 | h | Ajudante de canalizador. (mão de obra) | 0.188 | 100.25 | 18.85 |
| % | % | Custos directos complementares | 2 % | 14069.79 | 281.40 |
|  |  | Custos directos |  |  | 14351.19 |
