# Pré-filtro

- Propriedade do ficheiro: CYPE INGENIEROS, S.A.
- Formato: FIEBDC-3/2002
- Âmbito geográfico: Moçambique
- Moeda: MZN
- Custos indirectos: 3.00 %
- IVA: 17.00 %

## U Infra-estruturas no logradouro

### UP Piscinas

#### UPD Equipamentos de tratamento de águas

**UPD050** Ud Pré-filtro.
Pré-filtro de plástico, com duas saídas de 2", caudal máximo 16,5 m³/h e pressão máxima de trabalho de 2,5 bar, com válvula de purga de 3/4", de aço inoxidável AISI 316. Inclusive pé suporte e acessórios.
Inclui: Colocação. Ligação e verificação do seu correcto funcionamento.
Critério de medição de projecto: Número de unidades previstas, segundo documentação gráfica de Projecto.
Critério de medição de obra: Medir-se-á o número de unidades realmente executadas segundo especificações de Projecto.

| Código | Un | Descrição | Rendimento | Preço | Importância |
|---|---|---|---|---|---|
| mt47ped130a | Ud | Pré-filtro de plástico, com duas saídas de 2", caudal máximo 16,5 m³/h e pressão máxima de trabalho de 2,5 bar, com válvula de purga de 3/4", de aço inoxidável AISI 316, inclusive pé suporte e acessórios. (material) | 1.000 | 33588.84 | 33588.84 |
| mo008 | h | Oficial de 1ª canalizador. (mão de obra) | 0.250 | 138.06 | 34.52 |
| mo107 | h | Ajudante de canalizador. (mão de obra) | 0.250 | 100.25 | 25.06 |
| % | % | Custos directos complementares | 2 % | 33648.42 | 672.97 |
|  |  | Custos directos |  |  | 34321.39 |
