# Limpa fundos

- Propriedade do ficheiro: CYPE INGENIEROS, S.A.
- Formato: FIEBDC-3/2002
- Âmbito geográfico: Moçambique
- Moeda: MZN
- Custos indirectos: 3.00 %
- IVA: 17.00 %

## U Infra-estruturas no logradouro

### UP Piscinas

#### UPE Equipamento exterior

**UPE050** Ud Limpa fundos.
Limpa fundos automático para piscina, hidráulico, formado por: mangueira autoflutuante para ligar à tomada de aspiração ou ao skimmer da piscina.
Inclui: Montagem.
Critério de medição de projecto: Número de unidades previstas, segundo documentação gráfica de Projecto.
Critério de medição de obra: Medir-se-á o número de unidades realmente executadas segundo especificações de Projecto.

| Código | Un | Descrição | Rendimento | Preço | Importância |
|---|---|---|---|---|---|
| mt47pep050d | Ud | Limpa fundos automático para piscina, hidráulico, formado por: mangueira autoflutuante para ligar à tomada de aspiração ou ao skimmer da piscina. (material) | 1.000 | 27901.80 | 27901.80 |
| mo080 | h | Ajudante de montador. (mão de obra) | 0.125 | 100.44 | 12.56 |
| % | % | Custos directos complementares | 2 % | 27914.36 | 558.29 |
|  |  | Custos directos |  |  | 28472.65 |
