# Projector subaquático para piscina pré-fabricada

- Propriedade do ficheiro: CYPE INGENIEROS, S.A.
- Formato: FIEBDC-3/2002
- Âmbito geográfico: Moçambique
- Moeda: MZN
- Custos indirectos: 3.00 %
- IVA: 17.00 %

## U Infra-estruturas no logradouro

### UP Piscinas

#### UPI Equipamentos de iluminação

**UPI021** Ud Projector subaquático para piscina pré-fabricada.
Projector de luz branca, de plástico, de cor branca, com embelezador de cor cinzento e nicho de PVC, de 32 W de potência, classe de eficiência energética D, temperatura de cor 3000 K, fluxo luminoso 4320 lúmens, alimentação a 12 V, protecção IP68, para piscina pré-fabricada, com fixação através de cruz, buchas e parafusos. Inclusive acessórios, ganchos e material auxiliar.
Inclui: Montagem e fixação. Ligação. Verificação do seu correcto funcionamento.
Critério de medição de projecto: Número de unidades previstas, segundo documentação gráfica de Projecto.
Critério de medição de obra: Medir-se-á o número de unidades realmente executadas segundo especificações de Projecto.

| Código | Un | Descrição | Rendimento | Preço | Importância |
|---|---|---|---|---|---|
| mt47pil130nb | Ud | Projector de luz branca, de plástico, de cor branca, com embelezador de cor cinzento e nicho de PVC, de 32 W de potência, classe de eficiência energética D, temperatura de cor 3000 K, fluxo luminoso 4320 lúmens, alimentação a 12 V, protecção IP68, para piscina pré-fabricada, com fixação através de cruz, buchas e parafusos. (material) | 1.000 | 47642.81 | 47642.81 |
| mt34www011 | Ud | Material auxiliar para instalação de dispositivo de iluminação. (material) | 1.000 | 85.52 | 85.52 |
| mo003 | h | Oficial de 1ª electricista. (mão de obra) | 0.501 | 136.52 | 68.40 |
| mo102 | h | Ajudante de electricista. (mão de obra) | 0.501 | 99.12 | 49.66 |
| % | % | Custos directos complementares | 2 % | 47846.39 | 956.93 |
|  |  | Custos directos |  |  | 48803.32 |
