# Ralo de fundo

- Propriedade do ficheiro: CYPE INGENIEROS, S.A.
- Formato: FIEBDC-3/2002
- Âmbito geográfico: Moçambique
- Moeda: MZN
- Custos indirectos: 3.00 %
- IVA: 17.00 %

## U Infra-estruturas no logradouro

### UP Piscinas

#### UPM Complementos para tanque de piscina

**UPM020** Ud Ralo de fundo.
Ralo de fundo circular de piscina, de resinas termoplásticas de ABS, de 200 mm de diâmetro, cor branca, de saída vertical de 40 mm de diâmetro e horizontal de 50 mm de diâmetro, com grelha plana de resinas termoplásticas de ABS.
Inclui: Montagem, ligação e verificação do seu correcto funcionamento.
Critério de medição de projecto: Número de unidades previstas, segundo documentação gráfica de Projecto.
Critério de medição de obra: Medir-se-á o número de unidades realmente executadas segundo especificações de Projecto.

| Código | Un | Descrição | Rendimento | Preço | Importância |
|---|---|---|---|---|---|
| mt47ped050a | Ud | Ralo de fundo circular de piscina, de resinas termoplásticas de ABS, de 200 mm de diâmetro, cor branca, de saída vertical de 40 mm de diâmetro e horizontal de 50 mm de diâmetro, com grelha plana de resinas termoplásticas de ABS. (material) | 1.000 | 3112.80 | 3112.80 |
| mo008 | h | Oficial de 1ª canalizador. (mão de obra) | 0.626 | 136.52 | 85.46 |
| mo107 | h | Ajudante de canalizador. (mão de obra) | 0.626 | 99.12 | 62.05 |
| % | % | Custos directos complementares | 2 % | 3260.31 | 65.21 |
|  |  | Custos directos |  |  | 3325.52 |
