# Grelha para drenagem

- Propriedade do ficheiro: CYPE INGENIEROS, S.A.
- Formato: FIEBDC-3/2002
- Âmbito geográfico: Moçambique
- Moeda: MZN
- Custos indirectos: 3.00 %
- IVA: 17.00 %

## U Infra-estruturas no logradouro

### UP Piscinas

#### UPM Complementos para tanque de piscina

**UPM030** Ud Grelha para drenagem.
Grelha circular, com aro suporte, para drenagem, de resinas termoplásticas de ABS, de 200 mm de diâmetro, cor branca, inclusive parafusos de fixação.
Inclui: Montagem, ligação e verificação do seu correcto funcionamento.
Critério de medição de projecto: Número de unidades previstas, segundo documentação gráfica de Projecto.
Critério de medição de obra: Medir-se-á o número de unidades realmente executadas segundo especificações de Projecto.

| Código | Un | Descrição | Rendimento | Preço | Importância |
|---|---|---|---|---|---|
| mt47ped080a | Ud | Grelha circular, com aro suporte, para drenagem, de resinas termoplásticas de ABS, de 200 mm de diâmetro, cor branca, inclusive parafusos de fixação. (material) | 1.000 | 1381.60 | 1381.60 |
| mo107 | h | Ajudante de canalizador. (mão de obra) | 0.063 | 99.12 | 6.24 |
| % | % | Custos directos complementares | 2 % | 1387.84 | 27.76 |
|  |  | Custos directos |  |  | 1415.60 |
