# Boca de impulsão

- Propriedade do ficheiro: CYPE INGENIEROS, S.A.
- Formato: FIEBDC-3/2002
- Âmbito geográfico: Moçambique
- Moeda: MZN
- Custos indirectos: 3.00 %
- IVA: 17.00 %

## U Infra-estruturas no logradouro

### UP Piscinas

#### UPM Complementos para tanque de piscina

**UPM040** Ud Boca de impulsão.
Boca de impulsão, de resinas termoplásticas de ABS, cor branca, para colar a tubo de 50 mm de diâmetro.
Inclui: Montagem, ligação e verificação do seu correcto funcionamento.
Critério de medição de projecto: Número de unidades previstas, segundo documentação gráfica de Projecto.
Critério de medição de obra: Medir-se-á o número de unidades realmente executadas segundo especificações de Projecto.

| Código | Un | Descrição | Rendimento | Preço | Importância |
|---|---|---|---|---|---|
| mt47ped040a | Ud | Boca de impulsão, de resinas termoplásticas de ABS, cor branca, para colar a tubo de 50 mm de diâmetro. (material) | 1.000 | 881.35 | 881.35 |
| mo008 | h | Oficial de 1ª canalizador. (mão de obra) | 0.313 | 138.06 | 43.21 |
| mo107 | h | Ajudante de canalizador. (mão de obra) | 0.156 | 100.25 | 15.64 |
| % | % | Custos directos complementares | 2 % | 940.20 | 18.80 |
|  |  | Custos directos |  |  | 959.00 |
